# Aditivo biodiesel 200 ML - de CRC

- Propiedad del archivo: CONSTRUNARIO
- Formato: FIEBDC-3/2012
- Programa: Construnario Versión 3.51
- Fecha de los precios: 11/12/2018
- Divisa: EUR

**32026-AC** u Aditivo biodiesel 200 ML - de CRC
DIESEL ADDITIVE: Aditivo para diésel Aditivo diesel. Mejora el octanaje y la lubricación. Mejora el índice de cetano y lubricación Código EAN: 5412386013874
