# Regeneración y limpieza del filtro de partículas diésel - de CRC

- Propiedad del archivo: CONSTRUNARIO
- Formato: FIEBDC-3/2012
- Programa: Construnario Versión 3.51
- Fecha de los precios: 11/12/2018
- Divisa: EUR

**32433-AB** u Regeneración y limpieza del filtro de partículas diésel - de CRC
CRC DPF CLEANER es la mejor ayuda en coste y efectividad para regenerar los Filtros de Partículas Diesel (DPF) durante la circulación diaria. CRC DPF CLEANER quema las partículas acumuladas en el filtro durante la operación normal del motor. El uso regular previene la caída de potencia y problemas en el motor. CRC DPF CLEANER de base metálica, garantiza una regeneración completa y rápida durante la conducción diaria. Código EAN: 5412386061486
