# Limpiador del sistema de combustión. Pre ITV - de CRC

- Propiedad del archivo: CONSTRUNARIO
- Formato: FIEBDC-3/2012
- Programa: Construnario Versión 3.51
- Fecha de los precios: 11/12/2018
- Divisa: EUR

**32042-AC** u Limpiador del sistema de combustión. Pre ITV - de CRC
Limpieza completa del circuito de combustible. Limpieza completa del tanque de combustión. Código EAN: 5412386016608
