# Aditivo para mejorar el octanaje - de CRC

- Propiedad del archivo: CONSTRUNARIO
- Formato: FIEBDC-3/2012
- Programa: Construnario Versión 3.51
- Fecha de los precios: 11/12/2018
- Divisa: EUR

**32040-AC** u Aditivo para mejorar el octanaje - de CRC
Aumenta el nivel de octanaje y proporciona lubricación extra. Aumenta el nivel de octanaje y mejora la potencia y la lubricación del asiento de válvulas, previene la recesión del asiento de válvulas en los motores antiguos y nuevos. Código EAN: 5412386016233
