# Limpiador de radiador - de CRC

- Propiedad del archivo: CONSTRUNARIO
- Formato: FIEBDC-3/2012
- Programa: Construnario Versión 3.51
- Fecha de los precios: 11/12/2018
- Divisa: EUR

**32035-AC** u Limpiador de radiador - de CRC
Elimina los sedimentos, incrustaciones y óxido del sistema de refrigeración Código EAN: 5412386015281
