# EXHAUST REPAIR GUM - Goma de reparación tubos de escape - de CRC

- Propiedad del archivo: CONSTRUNARIO
- Formato: FIEBDC-3/2012
- Programa: Construnario Versión 3.51
- Fecha de los precios: 11/12/2018
- Divisa: EUR

**33117-AC** u EXHAUST REPAIR GUM - Goma de reparación tubos de escape - de CRC
"Repara pequeños agujeros y descascarillados en el sistema de escape sin desmontar y sin soldar. Incluso en áreas de difícil acceso, la goma se aplica fácilmente con la mano o con una espátula o puede moldearse con agua. Es la mejor solución para reparar un tubo de escape. CARACTERÍSTICAS • Dejar secar durante 1 noche • Asegura reparaciones de fugas de gas • Reduce el ruido • Libre de disolventes y asbestos • Potente: resiste a la temperatura, el agua y las vibraciones después de secar • Presentado en lata para una fácil aplicación APLICACIONES • Tubos de escape • Silenciosos Código EAN: 5412386068140
