# Geotextiles

- Propiedad del archivo: CONSTRUNARIO
- Formato: FIEBDC-3/2012
- Programa: Construnario Versión 3.30
- Fecha de los precios: 28/02/2019
- Divisa: EUR

**C1501CHO_1107** Geotextiles
Los geotextiles GEOFIM cumplen varias funciones tanto hidráulicas como mecánicas. Entre las funciones hidráulicas destacan la filtración y el drenaje.
