# chovASTAR - Impermeabilización de terrazas

- Propiedad del archivo: CONSTRUNARIO
- Formato: FIEBDC-3/2012
- Programa: Construnario Versión 3.30
- Fecha de los precios: 01/03/2019
- Divisa: EUR

| Código | Descripción |
|---|---|
| C1501CHO_143 | chovASTAR - Impermeabilización de terrazas |
