# Divis 2PYL15+EM48/600(LM)+15+EM48/600(LM)+2PYL15_Ultracoustic

- Propiedad del archivo: CONSTRUNARIO
- Formato: FIEBDC-3/2012
- Programa: Construnario Versión 3.51
- Fecha de los precios: 21/03/2019
- Divisa: EUR
- Código: knaufinsulat (27/05/2022)

**A.3.1.5- ZCX** m2 Divis 2PYL15+EM48/600(LM)+15+EM48/600(LM)+2PYL15_Ultracoustic (31/07/2019)
Suministro y construcción de tabique seco sencillo autoportante, de 78 mm de espesor total, formado por los siguientes elementos: 1 - Estructura simple de perfiles de chapa de acero galvanizado de 48 mm de espesor, a base de canales (elementos horizontales) inferior y superior fijados mecánica y perimetralmente a la obra existente, y de montantes (elementos verticales) separados 600 mm entre ellos y anclados a los canales inferior y superior, incluso banda acústica autoadhesiva perimetral. 2 - Aislamiento termo-acústico insertado en el alma de la estructura autoportante, a base de LANA MINERAL NATURAL ULTRACOUSTIC R, según norma EN 13162, en paneles flexibles enrrollados, de 45 mm de espesor nominal y dimensiones 16,00 x 0,60 m, con una resistencia térmica de 1,20 m2.K/W y una resistencia al flujo del aire de 10 kPa.s/m2. 3 - Placas de yeso laminar tipo estándar, de 15 mm de espesor nominal, atornilladas una en cada cara de la estructura (dos aplacados en total), incluso p/p de tratamiento de huecos, paso de instalaciones, tornillería, pastas y cintas para tratamiento de juntas, para dejar el tabique totalmente terminado y listo para imprimar y revestir.

| Código | Ud | Descripción | Rendimiento |
|---|---|---|---|
| 01_KI_LM_0122045 | m2 | Lana mineral ULTRACOUSTIC R de 50 x 600 mm (material) | 2.100 |
| P07AL270 | m | Banda acustica 50 mm (material) | 2.400 |
| P04PW240 | m | Canal de 48 mm (material) | 1.400 |
| P04PW160 | m | Montante de 48 mm (material) | 4.000 |
| FIJCANW623 | u | Fijación compuesta por taco y tornillo 5 x 27 mm (material) | 3.200 |
| P04PY040 | m2 | Placa yeso laminado 15 mm (material) | 5.250 |
| TORNPYL15 | u | Tornillo TN 3, 5 x 25 mm (material) | 29.000 |
| TORNPYL16 | u | Tornillo TN 3, 5 x 35 mm (material) | 29.000 |
| P04PW030 | kg | Pasta para juntas yeso (material) | 1.200 |
| P04PW010 | m | Cinta de juntas yeso (material) | 3.200 |
| O01OB505-ZCX | h | Montador especializado (mano de obra) | 0.440 |
| O01OB510-ZCX | h | Ayudante montador especializado (mano de obra) | 0.440 |
| %MED AUX | % | 2 % Medios auxiliares | 0 % |
| COSIND | % | 3% Costes indirectos (19/01/2021) | 0 |
