# Solución acústica mamparas oficinas con BARRERA FÓNICA

- Propiedad del archivo: CONSTRUNARIO
- Formato: FIEBDC-3/2012
- Programa: Construnario Versión 3.51
- Fecha de los precios: 21/03/2019
- Divisa: EUR

**A.3.3- ZCX** Solución acústica mamparas oficinas con BARRERA FÓNICA
BARRERA FÓNICA: Panel rígido de lana mineral, revestido por ambas caras con aluminio reforzado Descripción del producto Panel rígido de lana mineral aglomerada con resinas, incombustible, aislante térmico y acústico, imputrescible, dimensionalmente estable e inalterable en el tiempo. Revestido por ambas caras con aluminio reforzado. Campos de aplicación El panel de BARRERA FÓNICA se utiliza primordialmente como barrera fónica sobre falsos techos de oficinas, situándolos entre las mamparas divisorias de despachos y el forjado o techo original superior, con el objeto de reducir las transmisiones acústicas a través del plénum.
