# Fachadas Sándwich in situ con MANTA REFORZADA (TM 415)

- Propiedad del archivo: CONSTRUNARIO
- Formato: FIEBDC-3/2012
- Programa: Construnario Versión 3.51
- Fecha de los precios: 21/03/2019
- Divisa: EUR
- Código: knaufinsulat (27/05/2022)

**B.2.1.1- ZCX** m2 Fachadas Sándwich in situ con MANTA REFORZADA (TM 415)
Suministro y montaje de cerramiento vertical de doble hoja en fachada , tipo sándwich in situ, constituido por los siguientes elementos: 1 - Bandejas soporte interior para uso en cerramientos multicapa, en chapa nervada de acero prelacado de 0,6 mm espesor, , fijadas a las correas estructurales con tornillos autorroscantes equipados de 6,3 x 25 mm. 2 - Aislamiento termo-acústico de lana mineral MANTA REFORZADA (TM 415), fabricada con E-Technology, ligante de base vegetal sin formaldehídos ni fenoles añadidos, con certificado de Calidad de Aire Interior EUROFINS GOLD según norma EN 13162 no higroscópica, revestida por su cara exterior con un velo de vidrio reforzado, de 80 mm de espesor, con una resistencia térmica Rd '= 2,00 m²K/W, especial para sistemas de doble hoja metálica. 3 - Piel metálica exterior de chapa grecada de acero prelacado de 0,6 mm espesor y 30 mm altura de cresta, ref. 30/210/1050, fijada a las correas estructurales con tornillos autorroscantes de 6,3 x 70 mm equipados con arandela de estanqueidad 4 - Parte proporcional de medios auxiliares, solapes entre chapas, mermas, perfiles necesarios de chapa de acero prelacado conformado (pie de plancha, esquinas, perímetro de huecos, coronación, etc.), accesorios de fijación oculta y estanqueidad, y demás elementos y trabajos necesarios para la formación de huecos, juntas, esquinas, remates y encuentros. Totalmente montado y probado.

| Código | Ud | Descripción | Rendimiento |
|---|---|---|---|
| 01_KI_LM_022110 | m2 | Lana mineral MANTA REFORZADA (TM 415) de 100 mm (material) | 1.050 |
| BAND_INT_00 | m2 | Bandeja interior chapa nervada acero prelacado 0, 6 mm (material) | 1.050 |
| TORN_INT_01 | u | Tornillo autorroscante equipado de 6, 3 x 25 mm (material) | 2.050 |
| P05CGG010 | m2 | Chapa nervada acero prelacado 0,6 mm ref. 30/210/1050 (material) | 1.050 |
| 01_TOR_CS_00 | u | Tornillo autorroscante 6, 3 x 70 mm equipado con arandela estanquidad (material) | 9.000 |
| 01_PRF_CS_00 | u | Parte proporcional perfiles y remates acero prelacado de 0, 6 mm (material) | 4.000 |
| 01_VAR_CS_00 | u | Parte proporcional remaches, pequeña tornillería, juntas estancas, etc. (material) | 2.000 |
| O01OB505-ZCX | h | Montador especializado (mano de obra) | 0.414 |
| O01OB510-ZCX | h | Ayudante montador especializado (mano de obra) | 0.414 |
| %MED AUX | % | 2 % Medios auxiliares | 0 % |
| COSIND | % | 3% Costes indirectos (19/01/2021) | 0 |
