# Rehabilitación aislamiento interior bajo último forjado con PANEL PLUS (TP 138)

- Propiedad del archivo: CONSTRUNARIO
- Formato: FIEBDC-3/2012
- Programa: Construnario Versión 3.51
- Fecha de los precios: 21/03/2019
- Divisa: EUR
- Código: knaufinsulat (27/05/2022)

**RHB ZCX 1.2.4** m2 Rehabilitación aislamiento interior bajo último forjado con PANEL PLUS (TP 138)
Se trata de un sistema de aislamiento por el interior mediante un falso techo de placas de yeso laminado, para la mejora del aislamiento térmico y acústico de la cubierta. Las placas de yeso laminado se fijan sobre maestras metálicas y éstas, a su vez, se suspenden del último forjado bajo cubierta, situándose en la cavidad o cámara intermedia el aislante PANEL PLUS (TP 138). El último forjado puede ser horizontal o inclinado, dependiendo de la tipología de la cubierta a rehabilitar (cubierta inclinada sobre forjado inclinado, cubierta inclinada sobre tablero y tabiquillos y forjado horizontal, cubierta plana sobre tablero y tabiquillos y forjado horizontal, cubierta plana sobre formación de pendientes y forjado horizontal). Debe disponerse de un altura mínima de aproximadamente 10 cm para facilitar el montaje de los sistemas de anclaje y su nivelación. Detalles de puesta en obra Este sistema de rehabilitación energética consiste en la aplicación de paneles semirrígidos de lana mineral PANEL PLUS (TP 138) de 50 mm apoyados directamente sobre el falso techo. Se evitará que queden juntas abiertas entre paneles, las cuales provocarían puentes térmicos en cubierta. Las placas de yeso laminado se fijan a maestras distanciadas 600 mm entre ejes. Las maestras se suspenden del forjado o faldón mediante horquillas de presión, varillas roscadas y tacos de expansión metálicos con rosca interior (viguetas) o tacos tipo “paraguas” o de balancín para materiales huecos (bovedillas). Descriptivo unidad de obra 1 - Estructura metálica de acero galvanizado, a base de maestras primarias 60/27 separadas cada 1,00 m y suspendidas del forjado mediante cuelgues combinados cada 0,90 m, y maestras secundarias fijadas perpendicularmente a las primarias mediante caballetes y colocadas con una modulación máxima de 500 mm entre ejes, incluso parte proporcional de montaje y desmontaje de andamios, replanteo, nivelación, perfil perimetral U 30/30, banda acústica bajo perfil perimetral y tornillería. 2 - Aislamiento termo-acústico colocado sobre perfilería de suspensión, a base de paneles de lana mineral PANEL PLUS (TP 138), fabricada con E-Technology, ligante de base vegetal sin formaldehídos ni fenoles añadidos, con certificado de Calidad de Aire Interior EUROFINS GOLD según norma EN 13162 según norma EN 13162, de 50 mm de espesor nominal, con una resistencia térmica de 1,55 m2.K/W. 3 - Placas de yeso laminado de 12,5 mm de espesor, colocadas bajo estructura metálica suspendida y atornilladas a ésta, incluso parte proporcional de fijaciones y tratamiento de juntas con pasta y cinta, dejando el falso techo totalmente listo para imprimar y revestir.

| Código | Ud | Descripción | Rendimiento |
|---|---|---|---|
| 01_KI_LM_014105 | m2 | Lana mineral PANEL PLUS (TP 138) de 50 mm (material) | 1.100 |
| P04TW154 | u | Varilla cuelgue 1 m. (material) | 1.300 |
| P04TW210 | u | Cuelgue regulable combinado (material) | 1.300 |
| P04PW300 | m | Maestra (material) | 3.200 |
| P04TW200 | m | Conector maestra (material) | 0.600 |
| P04TW201 | u | Caballete maestra (material) | 2.300 |
| FIJCANW623 | u | Fijación compuesta por taco y tornillo 5 x 27 mm (material) | 2.000 |
| P04U3030 | m | Perfil perimetral U 30/30 (material) | 0.400 |
| P04PY020 | m2 | Placa yeso estándar 12,5 mm. (material) | 1.050 |
| TORNPYL15 | u | Tornillo TN 3, 5 x 25 mm (material) | 17.000 |
| BND_DIL_50 | m | Banda de dilatación de 50 mm de anchura (material) | 0.400 |
| P04PW045 | kg | Pasta para juntas (material) | 0.400 |
| P04PW010 | m | Cinta de juntas yeso (material) | 1.200 |
| O01OB505-ZCX | h | Montador especializado (mano de obra) | 0.350 |
| O01OB510-ZCX | h | Ayudante montador especializado (mano de obra) | 0.350 |
| %MED AUX | % | 2 % Medios auxiliares | 0 % |
| COSIND | % | 3% Costes indirectos (19/01/2021) | 0 |
