# Cubierta verde Urbanscape_C

- Propiedad del archivo: CONSTRUNARIO
- Formato: FIEBDC-3/2012
- Programa: Construnario Versión 3.51
- Fecha de los precios: 21/03/2019
- Divisa: EUR
- Código: knaufinsulat (27/05/2022)

**RHB ZCX 1.2.5** m2 Cubierta verde Urbanscape_C
Cubierta plana no transitable, no ventilada, ajardinada extensiva, pendiente del 1% al 5%, compuesta por: 1 - Membrana antiraíces URBANSCAPE, consistente en una lámina artificial de polietileno de baja densidad de color negro para evitar la penetración de las raíces en la membrana impermeable. 2 - Sistema de drenaje URBANSCAPE sin depósito de agua, de polietileno de alta densidad en color negro, provisto de una capa de geotextil en la parte superior de las concavidades. 3 - Sustrato ligero URBANSCAPE Green Roll (HTC GR) de lana mineral de roca virgen de 40mm, a base de fibras largas cosidas específicamente para formar un fieltro compacto y no deformable que garantiza una excelente conservación y retención de agua (29 l/m2), y un buen medio de crecimiento. 4 - Tepe URBANSCAPE Sedum-mix, biodegradable, constituido por 10 a 12 especies distintas de sedum. NO INCLUIDO EN EL PRECIO - SEGUN PROYECTO: Formación de pendientes, capa separadora bajo impermeabilización, membrana impermeable y sistema de riego

| Código | Ud | Descripción | Rendimiento |
|---|---|---|---|
| URBANSCAPE_C | m2 | Sistema cubierta verde URBANSCAPE (material) | 1.100 |
| O01O039 | h | Oficial 1ª jardinero (mano de obra) | 0.256 |
| O01O113 | h | Peón jardinero (mano de obra) | 0.256 |
| %MED AUX | % | 2 % Medios auxiliares | 0 % |
| COSIND | % | 3% Costes indirectos (19/01/2021) | 0 |

## Recursos

**URBANSCAPE_C** m2 Sistema cubierta verde URBANSCAPE
Cubierta Verde extensiva URBANSCAPE C constituida por membrana antiraíces, sistema de drenaje con depósito de agua, sustrato de lana mineral de roca virgen y tepe de sedum.
