# Trasdosado autoportante con ULTRACOUSTIC R

- Propiedad del archivo: CONSTRUNARIO
- Formato: FIEBDC-3/2012
- Programa: Construnario Versión 3.51
- Fecha de los precios: 21/03/2019
- Divisa: EUR
- Código: knaufinsulat (27/05/2022)

**A.2.5.1- ZCA** m2 Trasdosado autoportante con ULTRACOUSTIC R (31/07/2019)
Suministro y montaje de trasdosado autoportante arriostrado sobre cerramiento de fachada, W 623 de KNAUF, de 102 mm de espesor, para cubrir alturas entre plantas de hasta 10 m, compuesto por los siguientes elementos: 1 - Aislamiento termo-acústico a base de paneles rígidos de lana mineral ULTRACOUSTIC R fabricada con E-Technology, ligante de base vegetal sin formaldehídos ni fenoles añadidos, con certificado de Calidad de Aire Interior EUROFINS GOLD según norma EN 13162, de 85mm de espesor nominal y dimensiones 7.500 x 600 mm con una resitencia térmica de 2,30 m2 K/w,y una resistencia mínima al flujo del aire de 10 kPa.s/m2. 2 - Estructura autoportante de acero galvanizado formada por perfiles canales horizontales de 28 x 27 mm y 0,6 mm de espesor, sólidamente fijados al suelo y al techo y maestras verticales de 60 x 27 mm y 0,6 mm de espesor con una modulación de 600 mm, fijadas al cerramiento vertical de fachada con piezas especiales de anclaje directo. 3 - Placas de yeso laminado KNAUF tipo Standard (A) de 15 mm de espesor, atornilladas directamente a la estructura, incluso parte proporcional de replanteo auxiliar, nivelación, ejecución de ángulos, tratamiento de huecos, paso de instalaciones, pastas de agarre y juntas, cinta de juntas, banda acústica, tornillería y accesorios de fijación y montaje. Totalmente terminado y listo para imprimar y revestir.

| Código | Ud | Descripción | Rendimiento |
|---|---|---|---|
| 01_KI_LM_012208 | m2 | Lana mineral ULTRACOUSTIC R de 85mm (material) | 1.050 |
| P07W200A | m | Canal U 28 x 27 mm (material) | 0.700 |
| FIJCANW623 | u | Fijación compuesta por taco y tornillo 5 x 27 mm (material) | 1.600 |
| PO7W070A | m | Maestra CD 60 x 27 mm (material) | 2.000 |
| P07W160A | u | Anclaje directo para maestra CD 60 x 27 (material) | 0.700 |
| TORNW623 | u | Tornillo LN 3, 5x9 mm (material) | 1.400 |
| P07AL272 | m | Banda acústica 30 mm (material) | 0.800 |
| P04PY040 | m2 | Placa yeso laminado 15 mm (material) | 1.050 |
| TORNPYL15 | u | Tornillo TN 3, 5 x 25 mm (material) | 14.000 |
| P04PW030 | kg | Pasta para juntas yeso (material) | 0.300 |
| P04PW010 | m | Cinta de juntas yeso (material) | 1.600 |
| O01OB505-ZCA | h | Montador especializado (mano de obra) | 0.400 |
| O01OB510-ZCA | h | Ayudante montador especializado (mano de obra) | 0.400 |
| % MED AUX | % | 2% Medios auxiliares (27/05/2022) | 0 % |
| COSIND | % | 3% Costes indirectos (19/01/2021) | 0 |
