# Divisoria 2PYL15+EM48/600(LM)+PYL15+EM48/600(LM)+2PYL15_Ultracoustic

- Propiedad del archivo: CONSTRUNARIO
- Formato: FIEBDC-3/2012
- Programa: Construnario Versión 3.51
- Fecha de los precios: 21/03/2019
- Divisa: EUR
- Código: knaufinsulat (27/05/2022)

**A.3.1.5- ZCA** m2 Divisoria 2PYL15+EM48/600(LM)+PYL15+EM48/600(LM)+2PYL15_Ultracoustic (31/07/2019)
Suministro y construcción de divisoria especial autoportante, de 171 mm de espesor total, formada por los siguientes elementos: 1 - Estructura doble, arriostrada por una placa de yeso laminar intercalada, de perfiles de chapa de acero galvanizado de 48 mm de espesor, cada una de ellas a base de canales (elementos horizontales) inferior y superior fijados mecánica y perimetralmente a la obra existente, y de montantes (elementos verticales) separados 600 mm entre ellos y anclados a los canales inferior y superior, incluso banda acústica autoadhesiva perimetral en cada estructura. 2 - Aislamiento termo-acústico insertado en el alma de cada una de las dos estructuras autoportantes, a base de lana mineral ULTRACOUSTIC R, fabricada con E-Technology, ligante de base vegetal sin formaldehídos ni fenoles añadidos, con certificado de Calidad de Aire Interior EUROFINS GOLD según norma EN 13162, en paneles flexibles enrrollados, de 45 mm de espesor nominal y dimensiones 16 x 0,6 m , con una resistencia térmica de 1,20 m2 K / w y una resistencia al flujo del aire de 10 kPa.s/m2. 3 - Placas de yeso laminar tipo estándar, de 15 mm de espesor nominal, atornilladas dos en la cara exterior de cada estructura y una entre ambas estructuras (cinco aplacados en total), incluso p/p de tratamiento de huecos, paso de instalaciones, tornillería, pastas y cintas para tratamiento de juntas, para dejar el tabique totalmente terminado y listo para imprimar y revestir.

| Código | Ud | Descripción | Rendimiento |
|---|---|---|---|
| 01_KI_LM_0122045 | m2 | Lana mineral ULTRACOUSTIC R de 50 x 600 mm (material) | 2.100 |
| P07AL270 | m | Banda acustica 50 mm (material) | 2.400 |
| P04PW240 | m | Canal de 48 mm (material) | 1.400 |
| P04PW160 | m | Montante de 48 mm (material) | 4.000 |
| FIJCANW623 | u | Fijación compuesta por taco y tornillo 5 x 27 mm (material) | 3.200 |
| P04PY040 | m2 | Placa yeso laminado 15 mm (material) | 5.250 |
| TORNPYL15 | u | Tornillo TN 3, 5 x 25 mm (material) | 29.000 |
| TORNPYL16 | u | Tornillo TN 3, 5 x 35 mm (material) | 29.000 |
| P04PW030 | kg | Pasta para juntas yeso (material) | 1.200 |
| P04PW010 | m | Cinta de juntas yeso (material) | 3.200 |
| O01OB505-ZCA | h | Montador especializado (mano de obra) | 0.440 |
| O01OB510-ZCA | h | Ayudante montador especializado (mano de obra) | 0.440 |
| % MED AUX | % | 2% Medios auxiliares (27/05/2022) | 0 % |
| COSIND | % | 3% Costes indirectos (19/01/2021) | 0 |
