# Suelo flotante con ULTRACOSTIC SUELO TP

- Propiedad del archivo: CONSTRUNARIO
- Formato: FIEBDC-3/2012
- Programa: Construnario Versión 3.51
- Fecha de los precios: 21/03/2019
- Divisa: EUR
- Código: knaufinsulat (27/05/2022)

**A.5.1.2- ZCA** m2 Suelo flotante con ULTRACOSTIC SUELO TP (31/07/2019)
Suministro y ejecución de suelo flotante constituido por los siguientes elementos: 1 - Paneles rígidos de lana mineral ULTRACOUSTIC SUELO TP, para aislamiento a ruido de impacto, según UNE-EN 13162, no hidrófila, sin recubrimiento, de 20 mm de espesor, con una resistencia térmica de 0,55 m².K/W, colocados de forma que se garantice el aislamiento acústico, cubriendo los paramentos verticales hasta una altura del piso de unos 20 cm y las tuberías que atraviesen el forjado, incluso film de polietileno dispuesto como capa separadora encima de los paneles aislantes. 2 - Capa de refuerzo de 5 cm de mortero de cemento CEM II/B-P 32,5 N tipo M-10, armado con mallazo electrosoldado ME 20x20 de Ø 6 mm, acero B 500 T 6x2,20 UNE-EN 10080 3 - Pavimento mediante el método de colocación en capa fina, con baldosas cerámicas de gres esmaltado de 33x33 cm y 10,50 €/m²; recibidas con adhesivo cementoso de uso exclusivo para interiores, color gris, y rejuntadas con lechada de cemento blanco, L, BL-V 22,5, para junta mínima (entre 1,5 y 3 mm), coloreada con la misma tonalidad de las piezas. Incluso formación de juntas perimetrales continuas, de anchura no menor de 5 mm, en los límites con paredes, pilares exentos y elevaciones de nivel y, en su caso, juntas de partición y juntas estructurales o de dilatación existentes en el soporte.

| Código | Ud | Descripción | Rendimiento |
|---|---|---|---|
| 01_KI_LM_ | m2 | Lana mineral ULTRACOUSTIC SUELO TP de 20 mm (material) | 1.100 |
| flm-p-1 | m2 | Film de polietileno (material) | 1.100 |
| mrt1-5 | m3 | Mortero cemento M-5 (material) | 0.050 |
| p03am130 | m2 | Malla electrosoldada de 20 x 20 x 6 mm con una cuantía de 2,096 kg/m2 (material) | 1.100 |
| adh_cem | kg | Adhesivo cementoso (material) | 3.000 |
| p08exg060 | m2 | Baldosa cerámica de gres esmaltado de 33x33 cm (material) | 1.050 |
| p01cc120 | kg | Cemento blanco BL 22, 5 X sacos (material) | 1.250 |
| lec01cbl | m3 | Lechada de cemento blanco BL 22, 5 (material) | 0.010 |
| o01oa030-zca | h | Oficial 1ª construcción (mano de obra) | 0.121 |
| o01oa070-zca | h | Peón ordinario (mano de obra) | 0.338 |
| o01ob090-zca | h | Oficial solador, alicatador (mano de obra) | 0.363 |
| o01ob100-zca | h | Ayudante solador, alicatador (mano de obra) | 0.181 |
| % med aux4020 | % | 2% Medios auxiliares | 0 % |
| % cos ind4100 | % | 3% Costes indirectos | 0 % |
