# Cubierta Deck con PANEL CUBIERTA PLUS

- Propiedad del archivo: CONSTRUNARIO
- Formato: FIEBDC-3/2012
- Programa: Construnario Versión 3.51
- Fecha de los precios: 21/03/2019
- Divisa: EUR
- Código: knaufinsulat (27/05/2022)

**B.1.2.1- ZCA** m2 Cubierta Deck con PANEL CUBIERTA PLUS
Suministro y construcción de cubierta Deck ligera constituida por los siguientes elementos: 1 - Soporte de chapa grecada de acero prelacado, ref. 30/210/1050, fijada a las correas estructurales con tornillos autorroscantes de 6,3 x 70 mm equipados con arandela de estanquidad. 2 - Aislamiento termo-acústico a base de paneles rígidos de lana mineral de muy elevada resistencia a la compresión, PANEL CUBIERTA PLUS, según EN 13162, de 100 mm de espesor nominal, con una resistencia térmica de 2,5 m2 K /W, incombustibles, fijados mecánicamente al soporte de chapa. 3 - Membrana impermeable monocapa, no adherida, formada por una lámina SBS de betún modificado con elastómeros, con armadura de fieltro de poliéster no tejido reforzado (para fijación mecánica) de 150 g/m2, autoprotegida en su superficie exterior con gránulo mineral color gris, y en su cara interior con plástico antiadherente, fijada mecánicamente al soporte de chapa con tornillos de acero equipados con arandela de reparto de 40x40 mm, con tratamiento anticorrosivo, incluso p.p. de formación de juntas de dilatación, refuerzo y resolución de puntos singulares, dejando la cubierta totalmente terminada.

| Código | Ud | Descripción | Rendimiento |
|---|---|---|---|
| 01_KI_LM_021010 | m2 | Lana mineral panel cubierta PLUS de 100 mm (material) | 1.000 |
| FIJ MEC-PANE | u | Fijación mecánica para paneles aislantes rígidos (material) | 3.000 |
| P05CGG010 | m2 | Chapa nervada acero prelacado 0,6 mm ref. 30/210/1050 (material) | 1.100 |
| 01_TOR_CS_00 | u | Tornillo autorroscante 6, 3 x 70 mm equipado con arandela estanquidad (material) | 3.000 |
| E0IMP_AUPR_00 | m2 | Lámina asfáltica SBS armada y autoprotegida con gránulo mineral (material) | 1.100 |
| FIJ_MEC_IMP | u | Fijación mecánica impermeabilización (material) | 3.000 |
| PA_ACIMP_00 | h | Refuerzo impermeabilización en puntos singulares (material) | 1.000 |
| PA_ACCH_00 | h | Perfiles diversos de chapa de acero prelacado remates cubierta (material) | 1.000 |
| O01OA030-ZCA | h | Oficial 1ª construcción (mano de obra) | 0.240 |
| O01OA050-ZCA | h | Ayudante (mano de obra) | 0.240 |
| % MED AUX | % | 2% Medios auxiliares (27/05/2022) | 0 % |
| COSIND | % | 3% Costes indirectos (19/01/2021) | 0 |
