# Cubierta inclinada sobre tabiquillos con MANTA KRAFT (TI 212)

- Propiedad del archivo: CONSTRUNARIO
- Formato: FIEBDC-3/2012
- Programa: Construnario Versión 3.51
- Fecha de los precios: 21/03/2019
- Divisa: EUR
- Código: knaufinsulat (27/05/2022)

**A.1.1.1- ZCB** m2 Cubierta inclinada sobre tabiquillos con MANTA KRAFT (TI 212) (31/07/2019)
Suministro y construcción de cubierta inclinada, con una pendiente media del 30%, compuesta por los siguientes elementos: 1 - Aislamiento termo-acústico colocado sobre forjado horizontal y entre tabiques de formación de pendientes, a base de lana mineral MANTA KRAFT (TI 212) fabricada con E-Technology, ligante de base vegetal sin formaldehídos ni fenoles añadidos, con certificado de Calidad de Aire Interior EUROFINS GOLD según norma EN 13162, de 120 mm de espesor nominal, con una resistencia térmica de 3,00 m2.K/W, revestida en su cara interior de papel kraft como barrera de vapor, incluso sellado de juntas con cinta autoadhesiva. 2 - Formación de pendientes sobre forjado horizontal, mediante tabiques aligerados y arriostrados transversalmente cada 2,00 m aprox., con una altura promedio de 1,00 m, construidos a base de ladrillos cerámicosshuecos de dimensiones 24 x 11 x 8 cm, tomados con mortero de cemento M-5. 3 - Tablero soporte apoyado sobre tabiques de formación de pendientes, mediante rasillones cerámicos machihembrados de dimensiones 50 x 20 x 3 cm, tomados con mortero de cemento M-5. 4 - Cobertura a base de tejas cerámicas curvas color rojo, de dimensiones 40 x 19 x 16 cm, fijadas mecánicamente sobre rastreles de madera de pino de 30 x 40 mm atornillados al tablero soporte, incluso caballetes, tejas de ventilación y demás piezas especiales necesarias para el acabado y estanqueidad de la cubierta.

| Código | Ud | Descripción | Rendimiento |
|---|---|---|---|
| 01_KI_LM_016112 | m2 | Lana mineral MANTA KRAFT (TI 212) de 120 mm (material) | 1.050 |
| LHD1 | u | Ladrillo hueco doble 24 x 11 x 8 cm (material) | 53.880 |
| RCM1 | u | Rasillón cerámico machihembrado 50 x 20 x 3 cm (material) | 10.900 |
| MRT1-5 | m3 | Mortero cemento M-5 (material) | 0.025 |
| RMP1 | m | Rastrel de madera de pino 30 x 40 mm (material) | 3.000 |
| TSR1 | u | Tornillo para fijación de rastrel (material) | 6.000 |
| TCR1 | u | Teja ceramica curva roja 40 x 19 x 16 cm (material) | 31.310 |
| PCC1 | u | Pieza cerámica de caballete (material) | 0.320 |
| TCV1 | u | Teja cerámica de ventilación (material) | 0.100 |
| TFTR1 | u | Tornillo para fijación de teja (material) | 4.500 |
| O01OA030-ZCB | h | Oficial 1ª construcción (mano de obra) | 1.551 |
| O01OA050-ZCB | h | Ayudante (mano de obra) | 1.551 |
| O01OA070-ZCB | h | Peón ordinario (mano de obra) | 0.776 |
| % MED AUX | % | 2% Medios auxiliares (27/05/2022) | 0 % |
| COSIND | % | 3% Costes indirectos (19/01/2021) | 0 |
