# Falso techo ciego con Ultracoustic R

- Propiedad del archivo: CONSTRUNARIO
- Formato: FIEBDC-3/2012
- Programa: Construnario Versión 3.51
- Fecha de los precios: 21/03/2019
- Divisa: EUR
- Código: knaufinsulat (27/05/2022)

**A.4.2.1- ZCB** m2 Falso techo ciego con Ultracoustic R (31/07/2019)
Suministro y montaje de falso techo ciego continuo bajo forjado estructural, constituido por los siguientes elementos: 1 - Estructura metálica de acero galvanizado, a base de maestras primarias 60/27 separadas cada 1,00 m y suspendidas del forjado mediante cuelgues combinados cada 0,90 m, y maestras secundarias fijadas perpendicularmente a las primarias mediante caballetes y colocadas con una modulación máxima de 500 mm entre ejes, incluso parte proporcional de montaje y desmontaje de andamios, replanteo, nivelación, perfil perimetral U 30/30, banda acústica bajo perfil perimetral y tornillería. 2 - Aislamiento termo-acústico colocado sobre estructura metálica suspendida, a base de paneles de lana mineral ULTRACOUSTIC R fabricada con E-Technology, ligante de base vegetal sin formaldehídos ni fenoles añadidos, con certificado de Calidad de Aire Interior EUROFINS GOLD según norma EN 13162, de 60 mm de espesor nominal, con una resistencia térmica de 1,60 m2.K/W y una resistencia al flujo del aire de 10 kPa.s/m2. 3 - Placas de yeso laminado de 12,5 mm de espesor, colocadas bajo estructura metálica suspendida y atornilladas a ésta, incluso parte proporcional de fijaciones y tratamiento de juntas con pasta y cinta, dejando el falso techo totalmente listo para imprimar y revestir.

| Código | Ud | Descripción | Rendimiento |
|---|---|---|---|
| 01_KI_LM_012206 | m2 | Lana mineral ULTRACOUSTIC R de 60 x 600 mm (material) | 1.100 |
| P04TW154 | u | Varilla cuelgue 1 m. (material) | 1.300 |
| P04TW210 | u | Cuelgue regulable combinado (material) | 1.300 |
| P04PW330 | m | Maestra 60/27 (material) | 3.200 |
| P04TW220 | u | Conector maestra 60/27 (material) | 0.600 |
| P04TW230 | u | Caballete maestra 60/27 (material) | 2.300 |
| FIJCANW623 | u | Fijación compuesta por taco y tornillo 5 x 27 mm (material) | 2.000 |
| P04U3030 | m | Perfil perimetral U 30/30 (material) | 0.400 |
| P04PY020 | m2 | Placa yeso estándar 12,5 mm. (material) | 1.050 |
| TORNPYL15 | u | Tornillo TN 3, 5 x 25 mm (material) | 17.000 |
| BND_DIL_50 | m | Banda de dilatación de 50 mm de anchura (material) | 0.400 |
| P04PW045 | kg | Pasta para juntas (material) | 0.400 |
| P04PW010 | m | Cinta de juntas yeso (material) | 1.200 |
| O01OB505-ZCB | h | Montador especializado (mano de obra) | 0.350 |
| O01OB510-ZCB | h | Ayudante montador especializado (mano de obra) | 0.350 |
| % MED AUX | % | 2% Medios auxiliares (27/05/2022) | 0 % |
| COSIND | % | 3% Costes indirectos (19/01/2021) | 0 |
