# Rehabilitación aislamiento exterior cubiertas inclinadas PANEL PLUS (TP 138)

- Propiedad del archivo: CONSTRUNARIO
- Formato: FIEBDC-3/2012
- Programa: Construnario Versión 3.51
- Fecha de los precios: 21/03/2019
- Divisa: EUR
- Código: knaufinsulat (27/05/2022)

**RHB ZCB 1.2.3** m2 Rehabilitación aislamiento exterior cubiertas inclinadas PANEL PLUS (TP 138)
La rehabilitación energética de una cubierta inclinada con incorporación de aislamiento exterior, se recomienda en los casos en que no es accesible el bajo cubierta, o cuando se pretende sustituir las viejas tejas por nuevas. Detalles de puesta en obra Cuando se deban utilizar niveles elevados de aislamiento en cumplimiento del criterio Óptimo económico, se empleará lana mineral con PANEL PLUS (TP 138) de 100 mm, evitando la colocación en doble capa. La fijación del aislante se realizará mediante anclajes mecánicos de longitud mínima igual al espesor del aislante + 30 mm (o según especificación del fabricante del anclaje). El número mínimo de anclajes debe ser de 3 - 4 unidades por metro cuadrado de superficie, aumentando la cantidad al doble en el perímetro de la cubierta y encuentros con chimeneas u otros elementos de la misma. Se formará un cajeado en los encuentros del faldón con aleros y hastiales, de modo que PANEL PLUS (TP 138) quede retenido por los topes que forman el cajeado. El tope en alero estará dimensionado para retener el posible deslizamiento de lana mineral PANEL PLUS (TP 138) de 85 mm y la teja montada sobre él. Se evitará que queden juntas abiertas entre paneles aislantes, las cuales provocarían puentes térmicos en la cubierta. La rehabilitación consiste normalmente en: 1- Desmontar el tejado existente. 2- Sanear y reparar la capa de compresión de mortero o tablero cerámico machihembrado de soporte. 3- Colocar una barrera de vapor adherida sobre la capa de compresión o tablero soporte. 4- Clavar una primera hilera de listones de madera paralelos a las líneas de pendiente de la cubierta. 5- Fijar mecánicamente el aislamiento, en este caso lana mineral PANEL PLUS (TP 138) de 85mm , con una resistencia térmica de 2,65 m2K/W., situándolo entre los listones de madera, y clavándolo sobre la capa de compresión o tablero soporte. 6- Colocar una membrana impermeable y transpirable sobre el aislamiento. 7- Clavar una segunda hilera de listones de madera, coincidiendo con la posición de los listones de la primera hilera. 8- Clavar una tercera hilera de listoncillos de madera, perpendicular a los listones anteriores. 9- Colocar las nuevas tejas por fijación mecánica, clavándolas a los listoncillos de madera.

| Código | Ud | Descripción | Rendimiento |
|---|---|---|---|
| 01_KI_LM_014108 | m2 | Lana mineral PANEL PLUS (TP 138) de 85 mm (material) | 1.100 |
| MRT1-5 | m3 | Mortero cemento M-5 (material) | 0.020 |
| FIJ_MEC_IMP | u | Fijación mecánica impermeabilización (material) | 4.000 |
| MT14LOA010C | m2 | Lámina bituminosa de oxiasfalto, con armadura de film de polietileno de 95 g/m², de superficie no protegida (material) | 1.050 |
| MT14IEA020A | kg | Imprimación asfáltica (material) | 0.300 |
| BARV-01 | m2 | Barrera de vapor adherida con Imprimación asfáltica (material) | 1.050 |
| MT13BLW131 | u | Tornillo para sujeción de rastrel (material) | 6.000 |
| RMP60 | m | Rastrel de madera de pino 60 x 60 mm (material) | 3.000 |
| CAP-SEP-GTX1 | m2 | Lámina separadora geotextil 200 gr/m2 (material) | 1.100 |
| RMP5 | m | Rastrel de madera de pino 60 x 60 mm (material) | 3.000 |
| RMP1 | m | Rastrel de madera de pino 30 x 40 mm (material) | 3.000 |
| TSR1 | u | Tornillo para fijación de rastrel (material) | 12.000 |
| TSR2 | u | Tornillo para fijación de rastrel 2 (material) | 12.000 |
| TCR1 | u | Teja ceramica curva roja 40 x 19 x 16 cm (material) | 31.310 |
| PCC1 | u | Pieza cerámica de caballete (material) | 0.320 |
| TCV1 | u | Teja cerámica de ventilación (material) | 0.100 |
| TFTR1 | u | Tornillo para fijación de teja (material) | 4.500 |
| O01OA030-ZCB | h | Oficial 1ª construcción (mano de obra) | 0.598 |
| O01OA050-ZCB | h | Ayudante (mano de obra) | 0.598 |
| O01OA070-ZCB | h | Peón ordinario (mano de obra) | 0.441 |
| % MED AUX | % | 2% Medios auxiliares (27/05/2022) | 0 % |
| COSIND | % | 3% Costes indirectos (19/01/2021) | 0 |
