# Fachada ventilada con Ultravent 032

- Propiedad del archivo: CONSTRUNARIO
- Formato: FIEBDC-3/2012
- Programa: Construnario Versión 3.51
- Fecha de los precios: 21/03/2019
- Divisa: EUR
- Código: knaufinsulat (27/05/2022)

**A.2.2.1- ZCC** m2 Fachada ventilada con Ultravent 032 (31/07/2019)
Suministro y construcción de fachada ventilada, compuesta por los siguientes elementos: 1 - Hoja portante de 1/2 pie de espesor en cerramiento de fachada de fábrica, de ladrillo cerámico perforado tosco para revestir, de 24 x 11,5 x 7 cm, recibido con mortero de cemento M-5, apoyado sobre forjado, incluso p/p de replanteo, nivelación, aplomado, enjarjes, mermas, roturas, encuentro con soportes, formación de esquinas, petos de cubierta, formación de dinteles, jambas y mochetas, juntas de dilatación, ejecución de encuentros y puntos singulares y limpieza final de la fábrica ejecutada. 2 - Revestimiento continuo interior de yeso, a buena vista, sobre paramento vertical, hasta 3 m de altura, de 15 mm de espesor, formado por una primera capa de guarnecido con pasta de yeso negro, aplicado sobre los paramentos a revestir y una segunda capa de enlucido con pasta de yeso blanco de aplicación en capa fina, que constituye la terminación o remate, con maestras solamente en las esquinas, rincones, guarniciones de huecos y maestras intermedias para que la separación entre ellas no sea superior a 3 m. Incluso p/p de colocación de guardavivos de plástico y metal con perforaciones, remates con rodapié, formación de aristas y rincones, guarniciones de huecos, colocación de malla de fibra de vidrio antiálcalis para refuerzo de encuentros entre materiales diferentes en un 10% de la superficie del paramento y montaje, desmontaje y retirada de andamios. 3 - Ménsulas exteriores de aluminio para la espera y fijación de la perfilería de sustentación del aplacado de fachada, fijadas mecánicamente al muro portante y de dimensión suficiente para que la perfilería quede situada por delante al aislamiento termo-acústico. 4 - Aislamiento termo-acústico exterior de fachada a base de paneles flexibles hidro-repelentes de muy baja absorción de agua, de lana mineral ULTRAVENT 032 fabricada con E-Technology, ligante de base vegetal sin formaldehídos ni fenoles añadidos, con certificado de Calidad de Aire Interior EUROFINS GOLD según norma EN 13162, de 100 mm de espesor nominal, con una resistencia térmica de 3,10m2K/w, reforzados en su cara exterior de un velo de vidrio que aumenta su resistencia a la tracción y fijados al muro portante mediante tacos de polipropileno Ultravent blancos de 8 mm de diámetro, 80 mm de longitud y 90 mm de diámetro de corona. 5 - Perfiles verticales T de aluminio de 60 mm de sección para la sustentación del aplacado de fachada, colocados cada 1,20 m y fijados mecánicamente a las ménsulas de aluminio, permitiendo dejar una cámara de aire ventilada de 6 cm. 6 - Acabado exterior de fachada mediante placas cerámicas de 1,20 x 0,30 m, fijadas mecánicamente a la perfilería vertical de aluminio con grapas de sujección, incluso parte proporcional de formación de dinteles, vierteaguas, jambas y mochetas, juntas, realización de encuentros y piezas especiales, para dejar la fachada totalmente terminada.

| Código | Ud | Descripción | Rendimiento |
|---|---|---|---|
| 01_KI_LM_013310 | m2 | Lana mineral ULTRAVENT 032 de 100 mm (material) | 1.100 |
| P07W900 | u | Fijación ULTRAVENT blanca (material) | 6.000 |
| P01LT020 | u | Ladrillo perforado tosco 24 x 11,5 x 7 cm (material) | 55.000 |
| MRT1-5 | m3 | Mortero cemento M-5 (material) | 0.029 |
| ADI.HIDR. | kg | Aditivo hidrófugo (material) | 0.155 |
| ACCO_VA_01 | kg | Acero corrugado B-500-S diámetros varios para anclajes y refuerzos (material) | 6.000 |
| AND_01 | u | Repercusión de andamiaje en fachada (maquinaria) | 1.000 |
| O01OB050-ZCC | h | Oficial 1ª ladrillero (mano de obra) | 0.840 |
| O01OB060-ZCC | h | Ayudante ladrillero (mano de obra) | 0.840 |
| A01A030 | m3 | Pasta de yeso negro (material) | 0.012 |
| A01A040 | m3 | Pasta de yeso blanco (material) | 0.003 |
| P04RW060 | m | Guardavivos plástico y metal (material) | 0.300 |
| O01OB110-ZCC | h | Oficial yesero o escayolista (mano de obra) | 0.220 |
| O01OB120-ZCC | h | Ayudante yesero o escayolista (mano de obra) | 0.220 |
| P04FAV010 | m | Perfileria, incluso ménsulas y tornilleria (material) | 0.875 |
| P04FAV060 | u | Grapas de sujección de acero inox. (material) | 12.000 |
| P04FAP010A | u | Placa cerámica de 1,20 x 0,30 m (material) | 2.917 |
| O01OB505-ZCC | h | Montador especializado (mano de obra) | 1.015 |
| O01OB510-ZCC | h | Ayudante montador especializado (mano de obra) | 1.015 |
| O01OA070-ZCC | h | Peón ordinario (mano de obra) | 1.038 |
| % MED AUX | % | 2% Medios auxiliares (27/05/2022) | 0 % |
| COSIND | % | 3% Costes indirectos (19/01/2021) | 0 |
