# Panel ETICS FKD-S

- Propiedad del archivo: CONSTRUNARIO
- Formato: FIEBDC-3/2012
- Programa: Construnario Versión 3.51
- Fecha de los precios: 21/03/2019
- Divisa: EUR
- Código: knaufinsulat (27/05/2022)

**A.2.3.4- ZCC** m2 Panel ETICS FKD-S (31/07/2019)
Suministro y construcción de fachada con sistema SATE (aislamiento térmico por el exterior y revestimiento adhesivo), compuesta por los siguientes elementos: 1 - Hoja portante de 1/2 pie de espesor en cerramiento de fachada de fábrica, de ladrillo cerámico perforado tosco para revestir, de 24 x 11,5 x 7 cm, recibido con mortero de cemento M-5, apoyado sobre forjado, incluso p/p de replanteo, nivelación, aplomado, enjarjes, mermas, roturas, encuentro con soportes, formación de esquinas, petos de cubierta, formación de dinteles, jambas y mochetas, juntas de dilatación, ejecución de encuentros y puntos singulares y limpieza final de la fábrica ejecutada. 2 - Revestimiento continuo interior de yeso, a buena vista, sobre paramento vertical, hasta 3 m de altura, de 15 mm de espesor, formado por una primera capa de guarnecido con pasta de yeso negro, aplicado sobre los paramentos a revestir y una segunda capa de enlucido con pasta de yeso blanco de aplicación en capa fina, que constituye la terminación o remate, con maestras solamente en las esquinas, rincones, guarniciones de huecos y maestras intermedias para que la separación entre ellas no sea superior a 3 m. Incluso p/p de colocación de guardavivos de plástico y metal con perforaciones, remates con rodapié, formación de aristas y rincones, guarniciones de huecos, colocación de malla de fibra de vidrio antiálcalis para refuerzo de encuentros entre materiales diferentes en un 10% de la superficie del paramento y montaje, desmontaje y retirada de andamios. 4 - Aislamiento termo-acústico exterior de fachada SATE, a base de paneles rígidos en formato lamela de alta resistencia mecánica, de lana mineral FKD-S según norma EN 13162, de 120 mm de espesor nominal y dimensiones 1,20 x 0,20 m, con una resistencia térmica de 3,30 m2.K/W, revestidos con imprimación en ambas caras y fijados al muro portante mediante mortero adhesivo aplicado en toda la superficie, que opcionalmente se complementa con fijaciones mecánicas (obligatorias a partir de 20 m de altura de fachada). 5 - Aplicación sobre el aislante de un recubrimiento base de unos 15 mm de espesor, constituido por un mortero especial a base de cemento, áridos seleccionados y aditivos especiales que mejoran sus propiedades y aumentan su adherencia al soporte, armado en su interior con una malla de fibra de vidrio antiálcalis, de 10 x 10 mm de luz, aplicada in situ, incluso refuerzo de la armadura en puntos singulares, como esquinas de huecos de ventanas, esquinas y rincones de fachadas, etc. 6 - Acabado final decorativo de fachada SATE con recubrimiento sintético mineral aplicado in situ, en capa fina de unos 3 mm de espesor, texturas y color a elegir. Incluso parte proporcional de suministro, colocación y extracción de junquillos de plástico para la realización de juntas de trabajo, formación de dinteles, vierteaguas, jambas y mochetas, juntas y realización de encuentros, para dejar la fachada totalmente terminada.

| Código | Ud | Descripción | Rendimiento |
|---|---|---|---|
| 01_KI_LM_017212 | m2 | Lana mineral PANEL SATE FKD-S de 120 mm (material) | 1.100 |
| MRTADH_01 | kg | Mortero adhesivo fijación aislamiento a muro soporte (material) | 12.000 |
| FIJ MEC PANE 15 | u | Fijación mecánica para paneles aislantes rígidos 150 mm (material) | 6.000 |
| PERF_ARR_01 | m | Perfil de arranque (material) | 0.100 |
| PERF_ESQ_01 | m | Perfil de esquina (material) | 0.500 |
| P01LT020 | u | Ladrillo perforado tosco 24 x 11,5 x 7 cm (material) | 55.000 |
| MRT1-5 | m3 | Mortero cemento M-5 (material) | 0.029 |
| ADI.HIDR. | kg | Aditivo hidrófugo (material) | 0.155 |
| ACCO_VA_01 | kg | Acero corrugado B-500-S diámetros varios para anclajes y refuerzos (material) | 6.000 |
| O01OB050-ZCA | h | Oficial 1ª ladrillero (mano de obra) | 0.840 |
| O01OB060-ZCA | h | Ayudante ladrillero (mano de obra) | 0.840 |
| A01A030 | m3 | Pasta de yeso negro (material) | 0.012 |
| A01A040 | m3 | Pasta de yeso blanco (material) | 0.003 |
| P04RW060 | m | Guardavivos plástico y metal (material) | 0.300 |
| O01OB110-ZCA | h | Oficial yesero o escayolista (mano de obra) | 0.220 |
| O01OB120-ZCA | h | Ayudante yesero o escayolista (mano de obra) | 0.220 |
| MRTBAS_01 | kg | Mortero esp. recubrimiento base de cemento, áridos y aditivos (material) | 22.500 |
| MAL_FV_01 | m2 | Malla FV antiálcalis 10 x 10 mm armado morteros (material) | 1.260 |
| REACETICS_01 | kg | Recubrimiento decorativo sintético mineral capa fina (material) | 3.000 |
| O01OB910-ZCA | h | Oficial 1ª revocador (mano de obra) | 0.806 |
| O01OB920-ZCA | h | Ayudante revocador (mano de obra) | 0.806 |
| O01OA070-ZCA | h | Peón ordinario (mano de obra) | 0.933 |
| % MED AUX | % | 2% Medios auxiliares (27/05/2022) | 0 % |
| COSIND | % | 3% Costes indirectos (19/01/2021) | 0 |
