# Rehabilitación aislamiento exterior cubierta plana con PANEL CUBIERTA

- Propiedad del archivo: CONSTRUNARIO
- Formato: FIEBDC-3/2012
- Programa: Construnario Versión 3.51
- Fecha de los precios: 21/03/2019
- Divisa: EUR
- Código: knaufinsulat (27/05/2022)

**RHB ZCC 1.2.1** m2 Rehabilitación aislamiento exterior cubierta plana con PANEL CUBIERTA
Es importante que el soporte a partir del cual vamos a actuar, normalmente un pavimento a base de baldosas cerámicas o similar, se encuentre seco, estable y plano (exento de irregularidades). Se levantarán, eliminarán y repondrán con capa de mortero de nivelación todos aquellos puntos de irregularidad manifiesta. Sobre dicho soporte colocaremos el PANEL CUBIERTA fijado mecánicamente. Sobre el Panel de lana mineral PANEL CUBIERTA de 80 mm se extenderá una capa de oxiasfalto in situ, para la implementación de una membrana de estanquidad asfáltica, autoarmada y autoprotegida con gránulo mineral, que posibilitará un acabado eventualmente pisable para el acceso de operarios en futuras operaciones de mantenimiento de la cubierta. Como solución alternativa a la descrita, podemos obtener una nueva cubierta totalmente transitable, que se realizará igualmente aislando con PANEL CUBIERTA fijado mecánicamente y re-impermeabilizando con una membrana de estanquidad asfáltica, autoarmada y sin autoprotección, para recibir posteriormente un nuevo pavimento a base de baldosa cerámica o similar. Entre la impermeabilización y el acabado transitable debe situarse una capa separadora geotextil. Para esta solución, en la que se incrementa la carga mecánica sobre la estructura existente, debe comprobarse previamente, antes de decidir la ejecución, que el sobrepeso incorporado es soportable por dicha estructura portante. Detalles de puesta en obra La fijación de lana mineral PANEL CUBIERTA de 80 mm se realizará mediante anclajes mecánicos de longitud mínima igual al espesor del aislante + 30 mm (o según especificación del fabricante del anclaje). El número mínimo de anclajes debe ser de 3 - 4 unidades por metro cuadrado de superficie, aumentando la cantidad al doble en el perímetro de la cubierta. El panel de lana mineral PANEL CUBIERTA de 80 mm debe colocarse a rompe juntas, evitando que queden juntas abiertas entre paneles, las cuales provocarían puentes térmicos en cubierta. Aislamiento termo-acústico a base de paneles rígidos de lana mineral de muy elevada resistencia a la compresión, PANEL CUBIERTA PLUS, según EN 13162, de 80 mm de espesor nominal, con una resistencia térmica de 2,00 m2K/W incombustibles, fijados mecánicamente al soporte. Descriptivo unidad de obra 1 - Capa de saneado y regulación con mortero C.P. parcheado y nivelación. 2 - Aislamiento térmico a base de de paneles de lana mineral PANEL CUBIERTA , según norma EN 13164, de 80 mm de espesor nominal, una resistencia térmica de 2,05 m2 K/W y resistencia mínima a la compresión Rc 300 kPa, fijados al soporte mediante clavos de plástico con espigas de expansión. 3 - Oxiasfalto y film de polipropileno termofusible 4 - Membrana impermeable monocapa, no adherida, formada por una lámina SBS de betún modificado con elastómeros, con armadura de fieltro de poliéster no tejido reforzado de 150 g/m2, autoprotegida en su superficie exterior con gránulo mineral color gris.

| Código | Ud | Descripción | Rendimiento |
|---|---|---|---|
| 01_KI_LM_012708 | m2 | Lana mineral PANEL CUBIERTA de 100 mm (material) | 1.100 |
| MRT1-5 | m3 | Mortero cemento M-5 (material) | 0.020 |
| FIJ MEC PANE11 | u | Fijación mecánica para paneles aislantes 110 mm (material) | 4.000 |
| OXIASF1 | m2 | Oxiasfalto y film de polipropileno termofusible (material) | 1.050 |
| MT14IGA010C | m2 | Lámina de betún modificado con elastómero con armadura de fieltro de poliéster reforzado, con autoproteccion mineral (material) | 1.100 |
| O01OA030-ZCC | h | Oficial 1ª construcción (mano de obra) | 0.270 |
| O01OA050-ZCC | h | Ayudante (mano de obra) | 0.270 |
| % MED AUX | % | 2% Medios auxiliares (27/05/2022) | 0 % |
| COSIND | % | 3% Costes indirectos (19/01/2021) | 0 |
