# Falso techo perforado con Ultracoustic absorción (TP 440)

- Propiedad del archivo: CONSTRUNARIO
- Formato: FIEBDC-3/2012
- Programa: Construnario Versión 3.51
- Fecha de los precios: 21/03/2019
- Divisa: EUR
- Código: knaufinsulat (27/05/2022)

**A.4.1.1- ZCD** m2 Falso techo perforado con Ultracoustic absorción (TP 440) (31/07/2019)
Suministro y montaje de falso techo perforado fornoabsorbente bajo forjado estructural, constituido por los siguientes elementos: 1 - Estructura suspendida a base de perfiles de acero galvanizado, incluso elementos de ajuste y suspensión. 2 - Aislamiento termo-acústico colocado sobre perfilería de suspensión con la cara revestida hacia abajo, a base de paneles de lana mineral ULTRACOUSTIC ABSORCIÓN (TP 440) fabricada con E-Technology, ligante de base vegetal sin formaldehídos ni fenoles añadidos, con certificado de Calidad de Aire Interior EUROFINS GOLD según norma EN 13162, de 30 mm de espesor nominal, con una resistencia térmica de 0,85 m2.K/W y una resistencia mínima al flujo del aire de 10 kPa.s/m2, revestidos en su cara inferior con un velo de vidrio de color negro. 3 - Acabado visto de techo con bandejas de chapa perforada en acero lacado, fijado a la perfilería de suspensión. 4 -Parte proporcional de elementos de remate, fijaciones, andamiaje y accesorios necesarios para dejar el falso techo completamente terminado.

| Código | Ud | Descripción | Rendimiento |
|---|---|---|---|
| 01_KI_LM_018103 | m2 | Lana mineral ULTRACOUSTIC absorción (TP 440) de 30 mm (material) | 1.100 |
| TCH-ACER-PERF 1 | m2 | Bandejas de chapa perforada en acero lacado (material) | 1.020 |
| PERF1 | m2 | Perfileria suspensión techo perforado (material) | 1.050 |
| P04TW040 | u | Pieza cuelgue (material) | 1.050 |
| O01OB505-ZCD | h | Montador especializado (mano de obra) | 0.800 |
| O01OB510-ZCD | h | Ayudante montador especializado (mano de obra) | 0.800 |
| % MED AUX | % | 2% Medios auxiliares (27/05/2022) | 0 % |
| COSIND | % | 3% Costes indirectos (19/01/2021) | 0 |
