# Cubierta Sándwich in situ con MANTA SIN REVESTIR (Classic 044)

- Propiedad del archivo: CONSTRUNARIO
- Formato: FIEBDC-3/2012
- Programa: Construnario Versión 3.51
- Fecha de los precios: 21/03/2019
- Divisa: EUR
- Código: knaufinsulat (27/05/2022)

**B.1.1.1- ZCD** m2 Cubierta Sándwich in situ con MANTA SIN REVESTIR (Classic 044)
Suministro y montaje de cubierta inclinada metálica, tipo "sándwich in situ", constituida por los siguientes elementos: 1 - Chapa inferior cubierta, de acero grecado ref. 30/210/1050, prelacado por su cara interior, de 0,6 mm de espesor, fijada a las correas estructurales con tornillos autorroscantes de 6,3 x 70 mm equipados con arandela de estanquidad, cortada a medida de los faldones a cubrir y, en caso necesario, incluso parte proporcional de solapes entre chapas, coincidentes con correas estructurales. 2 - Perfiles separadores sección omega de acero galvanizado, con un desarrollo de 250 mm, colocados transversalmente a las líneas de máxima pendiente sobre la chapa inferior cubierta y coincidiendo con correas estructurales, fijados con tornillos autorroscantes a las grecas de la chapa inferior cubierta. 3 - Aislamiento termo-acústico de lana mineral MANTA SIN REVESTIR (CLASSIC 044) fabricada con E-Technology, ligante de base vegetal sin formaldehídos ni fenoles añadidos, con certificado de Calidad de Aire Interior EUROFINS GOLD según norma EN 13162, con un espesor de 200 mm y dimensiones de las mantas 13,00 x 1,20 m, con una resistencia térmica de 4,50 m2.K/W. 4 - Chapa superior cubierta, de acero grecado ref. 30/210/1050, prelacado por su cara exterior, de 0,6 mm de espesor, fijada a los perfiles separadores con tornillos autorrsocantes de 6,3 x 70 mm equipados con arandela de estanquidad, cortada a medida de los faldones a cubrir y, en caso necesario, incluso parte proporcional de solapes entre chapas, coincidentes con correas estructurales, sellados con juntas de estanquidad. 5 - Parte proporcional de perfiles de montaje y remates de acabado en cumbreras, goterones, hastiales, etc., de chapa de acero prelacado de 0,6 mm de espesor y desarrollos varios, incluso remaches, pequeña tornillería, juntas estancas y demás accesorios necesarios para la correcta instalación de la cubierta, dejándola totalmente estanca y terminada.

| Código | Ud | Descripción | Rendimiento |
|---|---|---|---|
| 01_KI_LM_020120 | m2 | Lana mineral MANTA SIN REVESTIR (CLASSIC 044) de 200 mm (material) | 1.100 |
| P05CGG010 | m2 | Chapa nervada acero prelacado 0,6 mm ref. 30/210/1050 (material) | 2.200 |
| 01_OM_GAL_00 | m | Perfil separador omega dllo. 250 mm acero galvanizado (material) | 0.720 |
| 01_TOR_CS_00 | u | Tornillo autorroscante 6, 3 x 70 mm equipado con arandela estanquidad (material) | 9.000 |
| 01_PRF_CS_00 | u | Parte proporcional perfiles y remates acero prelacado de 0, 6 mm (material) | 1.000 |
| 01_VAR_CS_00 | u | Parte proporcional remaches, pequeña tornillería, juntas estancas, etc. (material) | 1.000 |
| O01OB505-ZCD | h | Montador especializado (mano de obra) | 0.230 |
| O01OB510-ZCD | h | Ayudante montador especializado (mano de obra) | 0.230 |
| % MED AUX | % | 2% Medios auxiliares (27/05/2022) | 0 % |
| COSIND | % | 3% Costes indirectos (19/01/2021) | 0 |
