# Rehabilitación energética de fachadas ventiladas con ULTRAVENT BLACK

- Propiedad del archivo: CONSTRUNARIO
- Formato: FIEBDC-3/2012
- Programa: Construnario Versión 3.51
- Fecha de los precios: 21/03/2019
- Divisa: EUR
- Código: knaufinsulat (27/05/2022)

**RHB ZCD 1.1.1** m2 Rehabilitación energética de fachadas ventiladas con ULTRAVENT BLACK
La fachada ventilada es una solución constructiva válida tanto para obra nueva como para rehabilitación, con una excelente aceptación a nivel nacional y europeo. Una fachada ventilada se caracteriza por disponer de una cámara de aire continua y ventilada entre el acabado o revestimiento exterior y el aislamiento de la misma. La cámara funciona por efecto chimenea, al crearse por convección una corriente continua ascendente de aire, calentado por la radiación solar que incide sobre el material de acabado de la fachada. Dicha cámara evita la condensación del vapor de agua y, por consiguiente, la posible aparición de humedades nocivas para las capas interiores del sistema constructivo, como son la estructura portante del revestimiento exterior, el material aislante y el muro portante. Suministro y construcción de fachada ventilada, compuesta por los siguientes elementos: 1 - Ménsulas exteriores de aluminio para la espera y fijación de la perfilería de sustentación del aplacado de fachada, fijadas mecánicamente al muro portante y de dimensión suficiente para que la perfilería quede situada por delante al aislamiento termo-acústico. 2 - Aislamiento termo-acústico exterior de fachada a base de paneles flexibles hidro-repelentes, en formato rollo, de lana mineral ULTRAVENT BLACK fabricada con E-Technology, ligante de base vegetal sin formaldehídos ni fenoles añadidos, con certificado de Calidad de Aire Interior EUROFINS GOLD según norma EN 13162, de 80 mm de espesor nominal, con una resistencia térmica de 2,25 m2.K/W, reforzados en su cara exterior de un tejido de vidrio de color negro, que aumenta su resistencia a la tracción y les dota de una agradable estética de acabado, fijados al muro portante mediante tacos de polipropileno Ultravent blancos de 10 mm de diámetro, 100 mm de longitud y 90 mm de diámetro de corona. 3 - Perfiles verticales T de aluminio de 60 mm de sección para la sustentación del aplacado de fachada, colocados cada 0,60 m y fijados mecánicamente a las ménsulas de aluminio, permitiendo dejar una cámara de aire ventilada de 6 cm. 4 - Acabado exterior de fachada mediante placas cerámicas de 0,60 x 0,60 m, fijadas mecánicamente a la perfilería vertical de aluminio con grapas de sujección, incluso parte proporcional de formación de dinteles, vierteaguas, jambas y mochetas, juntas, realización de encuentros y piezas especiales, para dejar la fachada totalmente terminada.

| Código | Ud | Descripción | Rendimiento |
|---|---|---|---|
| 01_KI_LM_013108 | m2 | Lana mineral ULTRAVENT BLACK de 80 mm (material) | 1.100 |
| P07W901 | u | Fijación ULTRAVENT negra (material) | 6.000 |
| AND_01 | u | Repercusión de andamiaje en fachada (maquinaria) | 1.000 |
| P04FAV010 | m | Perfileria, incluso ménsulas y tornilleria (material) | 1.750 |
| P04FAV060 | u | Grapas de sujección de acero inox. (material) | 12.000 |
| P04FAP010B | u | Placa cerámica de 0,60 x 0,60 m (material) | 2.917 |
| O01OB505-ZCD | h | Montador especializado (mano de obra) | 1.015 |
| O01OB510-ZCD | h | Ayudante montador especializado (mano de obra) | 1.015 |
| O01OA030-ZCD | h | Oficial 1ª construcción (mano de obra) | 0.081 |
| O01OA070-ZCD | h | Peón ordinario (mano de obra) | 0.081 |
| % MED AUX | % | 2% Medios auxiliares (27/05/2022) | 0 % |
| COSIND | % | 3% Costes indirectos (19/01/2021) | 0 |
