# Rehabilitación de trasdosado autoportante

- Propiedad del archivo: CONSTRUNARIO
- Formato: FIEBDC-3/2012
- Programa: Construnario Versión 3.51
- Fecha de los precios: 21/03/2019
- Divisa: EUR
- Código: knaufinsulat (27/05/2022)

**RHB ZCD 1.1.3** m2 Rehabilitación de trasdosado autoportante
La rehabilitación energética de fachadas también puede realizarse mediante trasdosado interior con sistema seco, a base de entramado metálico autoportante, aislamiento termoacústico de lana mineral NATURAL PANEL PLUS (TP 138) de 60 mm y placas de yeso laminar como acabado interior. El empleo de PANEL PLUS (TP 138) de 100mm, aislante de muy baja conductividad térmica, permite incorporar espesores inferiores de aislamiento para cumplir con las exigencias térmicas necesarias y obtener el mejor nivel de eficiencia energética. Por tanto, consigue reducir el espesor total del sistema de trasdosado, con respecto a la mayoría de aislantes del mercado, los cuales presentan valores superiores de conductividad térmica. Detalles de puesta en obra Suministro y montaje de trasdosado autoportante libre sobre partición interior, W 625, de 85 mm de espesor total, compuesto por placa de yeso laminado tipo Standard (A) de 15 mm de espesor, atornillada directamente a una estructura autoportante de acero galvanizado formada por canales horizontales, sólidamente fijados al suelo y al techo y montantes verticales de 70 mm y 0,6 mm de espesor con una modulación de 600 mm y con disposición normal N, fijados al paramento vertical. Incluso p/p de replanteo auxiliar, nivelación, ejecución de ángulos, tratamiento de huecos, paso de instalaciones, pastas de agarre y juntas, cinta de juntas, banda acústica, tornillería y accesorios de fijación y montaje. Totalmente terminado y listo para imprimar y revestir. Descriptivo unidad de obra 1 - Aislamiento termo-acústico a base de paneles rígidos de lana mineral PANEL PLUS (TP 138) fabricada con E-Technology, ligante de base vegetal sin formaldehídos ni fenoles añadidos, con certificado de Calidad de Aire Interior EUROFINS GOLD según norma EN 13162, de 100 mm de espesor nominal y dimensiones 1.350 x 600 mm, con una resistencia térmica de 3,10 m2.K/W y una resistencia mínima al flujo del aire de 5 kPa.s/m2. 2 - Estructura autoportante de acero galvanizado formada por perfiles canales horizontales de 70 x 30 mm y 0,6 mm de espesor, sólidamente fijados al suelo y al techo y maestras verticales de 70 x 40 mm y 0,6 mm de espesor con una modulación de 600 mm. 3 - Placas de yeso laminado KNAUF tipo Standard (A) de 15 mm de espesor, atornilladas directamente a la estructura, incluso parte proporcional de replanteo auxiliar, nivelación, ejecución de ángulos, tratamiento de huecos, paso de instalaciones, pastas de agarre y juntas, cinta de juntas, banda acústica, tornillería y accesorios de fijación y montaje. Totalmente terminado y listo para imprimar y revestir.

| Código | Ud | Descripción | Rendimiento |
|---|---|---|---|
| 01_KI_LM_014108 | m2 | Lana mineral PANEL PLUS (TP 138) de 85 mm (material) | 1.050 |
| PMT12PIK015 | kg | Pasta de agarre (material) | 0.100 |
| PMT12PFK020D | m | Canal 70/30 de acero galvanizado (material) | 0.700 |
| MT12PFK010D | m | Montante 70/40 de acero galvanizado (material) | 2.000 |
| MT12PCK020B | m | Banda acústica de 50 mm de anchura (material) | 1.200 |
| FIJCANW623 | u | Fijación compuesta por taco y tornillo 5 x 27 mm (material) | 1.600 |
| P04PY040 | m2 | Placa yeso laminado 15 mm (material) | 1.050 |
| TORNPYL15 | u | Tornillo TN 3, 5 x 25 mm (material) | 14.000 |
| P04PW030 | kg | Pasta para juntas yeso (material) | 0.300 |
| P04PW010 | m | Cinta de juntas yeso (material) | 1.600 |
| O01OB505-ZCD | h | Montador especializado (mano de obra) | 0.401 |
| O01OB510-ZCD | h | Ayudante montador especializado (mano de obra) | 0.401 |
| % MED AUX | % | 2% Medios auxiliares (27/05/2022) | 0 % |
| COSIND | % | 3% Costes indirectos (19/01/2021) | 0 |
