# Conductos autoportantes de lana mineral con ETechnology Climacoustic

- Propiedad del archivo: CONSTRUNARIO
- Formato: FIEBDC-3/2012
- Programa: Construnario Versión 3.51
- Fecha de los precios: 21/03/2019
- Divisa: EUR
- Código: knaufinsulat (27/05/2022)

**D.1.1** Conductos autoportantes de lana mineral con ETechnology Climacoustic
Suministro, construcción y montaje de conducto autoportante rectangular para la distribución de aire climatizado por panel rígido formado por los siguientes elementos: 1- Panel de lana mineral NATURAL CLIMACOUSTIC de KNAUF INSULATION, fabricado con E-Technology, según UNE-EN 13162 y UNE-EN 13403, revestido en su cara exterior por una lamina de aluminio-kraft reforzada e interiormente con un recubrimiento acústico negro, incluso mecanizados macho y hembra en sus bordes longitudinales respectivos. De 25 mm de espesor, conductividad térmica 0,032 W/(mK), resistencia térmica 0,75 (m²K)/W, Euroclase de reacción al fuego B-s1-d0, un coeficiente global de absorción acústica áw igual a 0,75, unos niveles de emisión de partículas de tamaño inferior a 0,5 mm igual a 0,036 g/m3 y de tamaño superior a 5,0 mm igual a 0,020 g/m3, certificado para su calidad de aire interior por el Instituto Ambiental Greenguard (certificado núm. 903), una resistencia mínima a la presión del aire de 2.000 Pa, clase C en su estanqueidad al aire y una resistencia al vapor de agua de 241,7 m2.h.Pa/mg. Con código de designación MW-EN 13162-T5, a cortar, mecanizar y doblar en obra para constituir tramos de conductos y piezas especiales (derivaciones, codos, etc.). 2- Cinta autoadhesiva de aluminio y resinas acrílicas, de 50 micras y 65 mm de ancho, para el sellado de juntas y uniones en la construcción de tramos de conductos y piezas especiales. 3- Soporte metálico de acero galvanizado para sujeción al forjado de conducto de lana mineral NATURAL. 4- Material auxiliar para fijación y confección de canalizaciones de aire en instalaciones de climatización.

| Código | Ud | Descripción | Rendimiento |
|---|---|---|---|
| 01_KI_LM_0141025 | m2 | PANEL CLIMACOUSTIC de 25 mm (material) | 1.150 |
| mt42coi020a | m | Cinta autoadhesiva de aluminio de 50 micras de espesor y 65 mm de ancho (material) | 1.500 |
| mt42con025 | u | Soporte metálico de acero galvanizado para sujeción al forjado de conducto rectangular de lana mineral para la distribución de a (material) | 0.500 |
| mt42www011 | u | Repercusión por m² de material auxiliar para fijación y confección de canalizaciones de aire en instalaciones de climatización. (material) | 0.100 |
| O01OB175-ZCD | h | Oficial 1ª instalador de climatización (mano de obra) | 428.000 |
| O01OB177-ZCD | h | Ayudante instalador de climatización (mano de obra) | 0.428 |
| %MED AUX | % | 2 % Medios auxiliares | 0 % |
| COSIND | % | 3% Costes indirectos (19/01/2021) | 0 |
