# Fachada doble hoja PANEL PLUS KRAFT sistema Gecol-KI

- Propiedad del archivo: CONSTRUNARIO
- Formato: FIEBDC-3/2012
- Programa: Construnario Versión 3.51
- Fecha de los precios: 21/03/2019
- Divisa: EUR
- Código: knaufinsulat (27/05/2022)

**A.2.1.1- ZCE** m2 Fachada doble hoja PANEL PLUS KRAFT sistema Gecol-KI (31/07/2019)
Suministro y construcción de muro de doble hoja en fachada, compuesto por los siguientes elementos: 1 - Hoja exterior de 1/2 pie de espesor en cerramiento de fachada de fábrica, de ladrillo cerámico cara vista perforado hidrofugado, acabado liso, color rojo, de 24 x 11,3 x 5 cm, con junta de 1 cm, rehundida, recibida con mortero de cemento M-5, con apoyo mínimo de las 2/3 partes del ladrillo sobre el forjado, o sobre angulares de acero laminado galvanizado en caliente fijados a los frentes de forjado si, por errores de ejecución, el ladrillo no apoya sus 2/3 partes sobre el forjado. Incluso p/p de replanteo, nivelación, aplomado, enjarjes, mermas, roturas, revestimiento de los frentes de forjado con ladrillos cortados, encuentro con soportes, formación de esquinas, petos de cubierta, formación de dinteles, jambas y mochetas, juntas de dilatación, ejecución de encuentros y puntos singulares y limpieza final de la fábrica ejecutada. 2 - Sistema de aislamiento termo-acústico de fachadas con contribución a la impermeabilización GECOL - KNAUF INSULATION, constituido por un enfoscado del trasdós de la hoja exterior, a base de mortero adhesivo hidrófugo Gecol lana mineral, proyectado con máquina en un espesor aproximado de 10 mm, y posterior alisado manual con llana, incluso p/p de preparación de la superficie soporte, relleno de juntas defectuosas entre ladrillos, etc., sobre el que se adhieren, aún en estado fresco, paneles de muy baja conductividad térmica en lana mineral PANEL PLUS KRAFT (TP 238) fabricada con E-Technology, ligante de base vegetal sin formaldehídos ni fenoles añadidos, con certificado de Calidad de Aire Interior EUROFINS GOLD según norma EN 13162, de 120 mm de espesor nominal y dimensiones 1,35 x 0,60 m, con una resistencia térmica de 3,75 m2.K/W, revestidos en su cara interior de papel kraft como barrera de vapor, incluso sellado de juntas cara interior con cinta autoadhesiva, adheridos al trasdós. Certificado con el Documento de Idoneidad Técnica (DIT) Nº 535/09, emitido por el Instituto de Ciencias de la Construcción Eduardo Torroja. 3 - Hoja interior mediante tabique de 5 cm de espesor, a base de ladrillo hueco sencillo de gran formato, de dimensiones 70,5 x 51,7 cm, recibida con pasta de agarre especial, incluso parte proporcional de replanteo, nivelación, aplomado, colocación perimetral de banda elástica, recibido de cercos y precercos, mermas, roturas, enjarjes, mochetas y limpieza. 4 - Revestimiento continuo interior de yeso, a buena vista, sobre paramento vertical, hasta 3 m de altura, de 15 mm de espesor, formado por una primera capa de guarnecido con pasta de yeso negro, aplicado sobre los paramentos a revestir y una segunda capa de enlucido con pasta de yeso blanco de aplicación en capa fina, que constituye la terminación o remate, con maestras solamente en las esquinas, rincones, guarniciones de huecos y maestras intermedias para que la separación entre ellas no sea superior a 3 m. Incluso p/p de colocación de guardavivos de plástico y metal con perforaciones, remates con rodapié, formación de aristas y rincones, guarniciones de huecos, colocación de malla de fibra de vidrio antiálcalis para refuerzo de encuentros entre materiales diferentes en un 10% de la superficie del paramento y montaje, desmontaje y retirada de andamios.

| Código | Ud | Descripción | Rendimiento |
|---|---|---|---|
| 01_KI_LM_014612 | m2 | Lana mineral PANEL PLUS KRAFT (TP 238) de 120 mm (material) | 1.100 |
| CAK | m | Cinta autoadhesiva aluminio para sellado de juntas de 75mm (material) | 3.000 |
| P01LVP102 | u | Ladrillo cara vista 24 x 11,3 x 5 cm (material) | 70.800 |
| MRT1-5 | m3 | Mortero cemento M-5 (material) | 0.029 |
| ADI.HIDR. | kg | Aditivo hidrófugo (material) | 0.155 |
| ACCO_VA_01 | kg | Acero corrugado B-500-S diámetros varios para anclajes y refuerzos (material) | 6.000 |
| AND_01 | u | Repercusión de andamiaje en fachada (maquinaria) | 1.000 |
| O01OB050-ZCE | h | Oficial 1ª ladrillero (mano de obra) | 0.840 |
| O01OB060-ZCE | h | Ayudante ladrillero (mano de obra) | 0.840 |
| GECOL_LM | kg | Mortero Gecol Lana Mineral enfoscado e hidrofugación trasdós fábrica (material) | 15.000 |
| M01MP010 | h | Proyector de mortero 3 m3/h (maquinaria) | 0.100 |
| O01OB910-ZCE | h | Oficial 1ª revocador (mano de obra) | 0.210 |
| O01OB920-ZCE | h | Ayudante revocador (mano de obra) | 0.210 |
| P01LG510 | m2 | Ladrillo hueco sencillo de gran formato, dimensiones 70,5 x 51,7 x 5 cm (material) | 1.010 |
| P01LW020 | kg | Pasta agarre unión ladrillos (material) | 4.000 |
| P01LW030 | kg | Yeso fraguado (material) | 2.000 |
| P011LW025 | m2 | Banda acústica perimetral de poliestireno elastificado (material) | 0.065 |
| O01OA030-ZCE | h | Oficial 1ª construcción (mano de obra) | 0.320 |
| O01OA050-ZCE | h | Ayudante (mano de obra) | 0.320 |
| A01A030 | m3 | Pasta de yeso negro (material) | 0.012 |
| A01A040 | m3 | Pasta de yeso blanco (material) | 0.003 |
| P04RW060 | m | Guardavivos plástico y metal (material) | 0.300 |
| O01OB110-ZCE | h | Oficial yesero o escayolista (mano de obra) | 0.220 |
| O01OB120-ZCE | h | Ayudante yesero o escayolista (mano de obra) | 0.220 |
| O01OA070-ZCE | h | Peón ordinario (mano de obra) | 0.800 |
| % MED AUX | % | 2% Medios auxiliares (27/05/2022) | 0 % |
| COSIND | % | 3% Costes indirectos (19/01/2021) | 0 |
