# Pared de ladrillo con doble hoja LGF 70 mm y Ultracoustic P

- Propiedad del archivo: CONSTRUNARIO
- Formato: FIEBDC-3/2012
- Programa: Construnario Versión 3.51
- Fecha de los precios: 21/03/2019
- Divisa: EUR
- Código: knaufinsulat (27/05/2022)

**A.3.2.1- ZCE** m2 Pared de ladrillo con doble hoja LGF 70 mm y Ultracoustic P (31/07/2019)
Suministro y construcción de pared divisoria entre usuarios, de 215 mm de espesor total, formada por los siguientes elementos: 1 - Primera hoja a base de ladrillo cerámico hueco doble de gran formato, de dimensiones 70,5 x 51,7 x 7 cm, recibido con pasta de agarre, revestida exteriormente mediante guarnecido y enlucido de yeso maestreado en un espesor aproximado de 15 mm, incluso colocación previa de banda elástica perimetral de poliestireno elastificado de 6,5 cm de ancho y 10 mm de espesor, para reducir las transmisiones indirectas de ruido. 2 - Aislamiento termo-acústico intermedio, a base de paneles flexibles de lana mineral ULTRACOUSTIC P fabricada con E-Technology, ligante de base vegetal sin formaldehídos ni fenoles añadidos, con certificado de Calidad de Aire Interior EUROFINS GOLD según norma EN 13162, de 45 mm de espesor nominal y dimensiones 1,35 x 0,60 m, con una resistencia térmica de 1,20 m2.K/W y una resistencia al flujo del aire de 10 kPa.s/m2, fijados en la cara interior de la primera hoja de ladrillo mediante clavos autoadhesivos con arandela de cierre, a razón de 4-5 uds por m2 de superficie. 3 - Segunda hoja a base de ladrillo cerámico hueco doble de gran formato, de dimensiones 70,5 x 51,7 x 7 cm, recibido con pasta de agarre, revestida exteriormente mediante guarnecido y enlucido de yeso maestreado en un espeosr aproximado de 15 mm, incluso colocación previa de banda elástica perimetral de poliestireno elastificado de 6,5 cm de ancho y 10 mm de espesor, para reducir las transmisiones indirectas de ruido. 4 - Parte proporcional de tratamiento de huecos, paso de instalaciones y accesorios de montaje. Totalmente terminado y listo para imprimar y revestir.

| Código | Ud | Descripción | Rendimiento |
|---|---|---|---|
| 01_KI_LM_012105 | m2 | Lana mineral ULTRACOUSTIC P de 50 mm (material) | 1.100 |
| PIN_AUT_45 | u | Accesorio fijación Gama Ultracoustic Paredes de Ladrillo (material) | 6.000 |
| P011LW025 | m2 | Banda acústica perimetral de poliestireno elastificado (material) | 0.760 |
| P01LG530 | m2 | Ladrillo hueco doble de gran formato, dimensiones 70,5 x 51,7 x 7 cm (material) | 2.100 |
| P01LW020 | kg | Pasta agarre unión ladrillos (material) | 8.000 |
| P01LW030 | kg | Yeso fraguado (material) | 2.000 |
| O01OA030-ZCE | h | Oficial 1ª construcción (mano de obra) | 1.160 |
| O01OA050-ZCE | h | Ayudante (mano de obra) | 0.550 |
| A01A030 | m3 | Pasta de yeso negro (material) | 0.012 |
| P01LW025 | m3 | Pasta de yeso blanco (material) | 0.003 |
| P04RW060 | m | Guardavivos plástico y metal (material) | 0.215 |
| O01OB110-ZCE | h | Oficial yesero o escayolista (mano de obra) | 0.220 |
| O01OB120-ZCE | h | Ayudante yesero o escayolista (mano de obra) | 0.220 |
| O01OA070-ZCE | h | Peón ordinario (mano de obra) | 0.390 |
| % MED AUX | % | 2% Medios auxiliares (27/05/2022) | 0 % |
| COSIND | % | 3% Costes indirectos (19/01/2021) | 0 |
