# Sistemas de ensamblaje TS8 zócalo 800x600 - de Rittal

- Propiedad del archivo: CONSTRUNARIO
- Formato: FIEBDC-3/2012
- Programa: Construnario Versión 3.51
- Fecha de los precios: 05/03/2019
- Divisa: EUR

**TS8601860** u Sistemas de ensamblaje TS8 zócalo 800x600 - de Rittal
TS8 para zonas de riesgo sísmico 1, 2 y 3 según Bellcore Con zócalo, altura 100 mm, con una carga de 125 kg distribuida uniformemente sobre la placa de montaje TS 8 para zonas sísmicas 4 según Bellcore Equipados con: -Juego para zonas con riesgo sísmico y -Zócalo para zonas con riesgo sísmico, con una carga de 450 kg distribuida uniformemente sobre la placa de montaje Atención: Estas ejecuciones han sido ensayadas y cumplen los requisitos según Telcordia GR-63-CORE. Deben tomarse como comparativas para instalaciones propias, ya que no es posible realizar una certificación de cajas vacías. Material: -Cantos: chapa de acero de 5 mm -Pantallas: chapa de acero de 2 mm Superficie: Texturizada Color: RAL 7022 Unidad de envase: 1 juego = -4 cantoneras, -2 elementos de profundidad, -1 pantalla delante y detrás respectivamente completamente montado Código EAN: 4028177413597 Código eCl@ss 4.1: 27188101 Código eCl@ss 5.1: 27182002 Código eCl@ss 6.0: 27182002 Código eCl@ss 7.0: 27182003 Código eCl@ss 8.0: 27182003 Código ETIM 3.0: EC000721 Código ETIM 4.0: EC000721 Código ETIM 5.0: EC000721 Código ETIM 6.0: EC000721
