# Soporte frontal 600x200x360 - de Rittal

- Propiedad del archivo: CONSTRUNARIO
- Formato: FIEBDC-3/2012
- Programa: Construnario Versión 3.51
- Fecha de los precios: 05/03/2019
- Divisa: EUR

**TP2696500** u Soporte frontal 600x200x360 - de Rittal
Para el montaje de elementos de indicación y mando, así como teclados. Cerrado por el lateral y el frontal. Cubiertas para la parte superior e inferior. Material: Chapa de acero Superficie: imprimación por inmersión, exterior texturizado, pintura estructurada Color: RAL 7035 Grado de protección IP según IEC 60 529: IP 55 Grado de protección NEMA: NEMA 12 Unidad de envase: incl. material de fijación Material básico: chapa de acero Dimensiones:altura: 200 mm Unidad de embalaje: 1 pza(s). Peso/UE: 10,6 kg Código EAN: 4028177031586 Código eCl@ss 4.1: 27180402 Código eCl@ss 5.1: 27180503 Código eCl@ss 6.0: 27180503 Código eCl@ss 7.0: 27180504 Código eCl@ss 8.0: 27180504 Código ETIM 3.0: EC000784 Código ETIM 4.0: EC000784 Código ETIM 5.0: EC000784 Código ETIM 6.0: EC000784
