# Piezas de cierre - de Rittal

- Propiedad del archivo: CONSTRUNARIO
- Formato: FIEBDC-3/2012
- Programa: Construnario Versión 3.51
- Fecha de los precios: 18/03/2019
- Divisa: EUR

**TS8800040** u Piezas de cierre - de Rittal
RITTAL Accesorios para armarios Puertas/Cierres variantes, piezas de cierrer para marco TS Para montaje posterior en una puerta transparente o de chapa de acero en lugar de un dorsal. Material: Cinc fundido a presión Unidad de envase: Incl. tornillos de fijación Código EAN: 4028177212442 Código eCl@ss 4.1: 27188101 Código eCl@ss 5.1: 27189256 Código eCl@ss 6.0: 27189256 Código eCl@ss 7.0: 27182290 Código eCl@ss 8.0: 27189234 Código ETIM 3.0: EC000747 Código ETIM 4.0: EC002625 Código ETIM 5.0: EC002625 Código ETIM 6.0: EC002625
