# Abrazadera ensamblaje horizontal - de Rittal

- Propiedad del archivo: CONSTRUNARIO
- Formato: FIEBDC-3/2012
- Programa: Construnario Versión 3.51
- Fecha de los precios: 18/03/2019
- Divisa: EUR

**TS8800170** u Abrazadera ensamblaje horizontal - de Rittal
RITTAL Accesorios para armarios Técnica ensamblaje, abrazadera ensamblaje horizontal para montaje dorsal contra dorsal De dos piezas para el montaje previo de armarios con placa de montaje en la posición de montaje más retrasada. Material: Chapa de acero Superficie: Galvanizada Unidad de envase: Incluye material de fijación Código EAN: 4028177317239 Código eCl@ss 4.1: 27188101 Código eCl@ss 5.1: 27189204 Código eCl@ss 6.0: 27189204 Código eCl@ss 7.0: 27189234 Código eCl@ss 8.0: 27189263 Código ETIM 3.0: EC000318 Código ETIM 4.0: EC002622 Código ETIM 5.0: EC002622 Código ETIM 6.0: EC002622
