# Accesorios para armarios Técnica ensamblaje, ángulo de unión - de Rittal

- Propiedad del archivo: CONSTRUNARIO
- Formato: FIEBDC-3/2012
- Programa: Construnario Versión 3.51
- Fecha de los precios: 18/03/2019
- Divisa: EUR

**TS4582000** u Accesorios para armarios Técnica ensamblaje, ángulo de unión - de Rittal
La alternativa a la pieza de ensamblaje 4582.500, así como para equipamiento interior individual. Código EAN: 4028177103412 Código eCl@ss 4.1: 27188101 Código eCl@ss 5.1: 27189204 Código eCl@ss 6.0: 27189204 Código eCl@ss 7.0: 27189234 Código eCl@ss 8.0: 27189263 Código ETIM 3.0: EC000318 Código ETIM 4.0: EC002625 Código ETIM 5.0: EC002625 Código ETIM 6.0: EC002622
