# Estribo de unión exterior de acero inoxidable - de Rittal

- Propiedad del archivo: CONSTRUNARIO
- Formato: FIEBDC-3/2012
- Programa: Construnario Versión 3.51
- Fecha de los precios: 18/03/2019
- Divisa: EUR

**TSE8700000** u Estribo de unión exterior de acero inoxidable - de Rittal
RITTAL Accesorios para armarios Técnica ensamblaje, estribo de unión exterior de acero inoxidable para TS/TS Para montaje a los perfiles verticales del armario. Insertar por el exterior y atornillar desde el interior o exterior. Unidad de envase: Incluye material de fijación. Código EAN: 4028177300187 Código eCl@ss 4.1: 27188101 Código eCl@ss 5.1: 27189204 Código eCl@ss 6.0: 27189204 Código eCl@ss 7.0: 27189234 Código eCl@ss 8.0: 27189263 Código ETIM 3.0: EC000318 Código ETIM 4.0: EC002622 Código ETIM 5.0: EC002622 Código ETIM 6.0: EC002622
