# Cierre para 800mm - de Rittal

- Propiedad del archivo: CONSTRUNARIO
- Formato: FIEBDC-3/2012
- Programa: Construnario Versión 3.51
- Fecha de los precios: 18/03/2019
- Divisa: EUR

**TS4918000** u Cierre para 800mm - de Rittal
RITTAL Accesorios para armarios Paredes, Bloqueo interruptor principal, cierre por interruptor para 800mm Cierre por interruptor para combinaciones ensambladas Como ampliación del cierre de la puerta con interruptores principales convencionales en armarios ensamblados TS. Las puertas secundarias sólo se abren tras la abertura de la puerta principal Barras Para la transmisión del cierre del armario principal a los armarios secundarios de la combinación. Se precisa una barra con la misma anchura del armario para cada armario secundario Código EAN: 4028177114005 Código eCl@ss 4.1: 27188101 Código eCl@ss 5.1: 27189255 Código eCl@ss 6.0: 27189255 Código eCl@ss 7.0: 27189290 Código eCl@ss 8.0: 27409217 Código ETIM 3.0: EC000746 Código ETIM 4.0: EC000327 Código ETIM 5.0: EC000327 Código ETIM 6.0: EC000327
