# Cierre para armario con interruptor - de Rittal

- Propiedad del archivo: CONSTRUNARIO
- Formato: FIEBDC-3/2012
- Programa: Construnario Versión 3.51
- Fecha de los precios: 18/03/2019
- Divisa: EUR

**TS4912000** u Cierre para armario con interruptor - de Rittal
RITTAL Accesorios para armarios Paredes, Bloqueo interruptor principal, cierre por interruptor mecanismo accionamiento Cierre por interruptor para combinaciones ensambladas Como ampliación del cierre de la puerta con interruptores principales convencionales en armarios ensamblados TS. Las puertas secundarias sólo se abren tras la abertura de la puerta principal Mecanismo de accionamiento (Montaje en armario con interruptor principal y adicionalmente en cada cuarto armario secundario) Código EAN: 4028177113961 Código eCl@ss 4.1: 27188101 Código eCl@ss 5.1: 27189255 Código eCl@ss 6.0: 27189255 Código eCl@ss 7.0: 27189290 Código eCl@ss 8.0: 27409217 Código ETIM 3.0: EC000746 Código ETIM 4.0: EC000327 Código ETIM 5.0: EC000327 Código ETIM 6.0: EC000327
