# De separación/estancas módulos para entrada de cables - de Rittal

- Propiedad del archivo: CONSTRUNARIO
- Formato: FIEBDC-3/2012
- Programa: Construnario Versión 3.51
- Fecha de los precios: 18/03/2019
- Divisa: EUR

**TS8609170** u De separación/estancas módulos para entrada de cables - de Rittal
RITTAL Accesorios para armarios Paredes, De separación/estancas módulos para entrada de cables Material: Chapa de acero, 2 mm Superficie: Galvanizada Unidad de envase: Incl. junta para la entrada de cables Para la entrada de cables preconfeccionados. A partir de un ángulo ajustable con perfil elástico se consigue una entrada estanca y resistente. Ángulo fijo, perforado para el guiado de los cables. Accesorios: Bridas para montaje rápido SZ 2597.000 Código EAN: 4028177211797 Código eCl@ss 4.1: 27188101 Código eCl@ss 5.1: 27182102 Código eCl@ss 6.0: 27182102 Código eCl@ss 7.0: 27182102 Código eCl@ss 8.0: 27142421 Código ETIM 3.0: EC000746 Código ETIM 4.0: EC002309 Código ETIM 5.0: EC002309 Código ETIM 6.0: EC000211
