# De separación/estancas módulos para conectores 24 polos - de Rittal

- Propiedad del archivo: CONSTRUNARIO
- Formato: FIEBDC-3/2012
- Programa: Construnario Versión 3.51
- Fecha de los precios: 18/03/2019
- Divisa: EUR

**TS8609140** u De separación/estancas módulos para conectores 24 polos - de Rittal
RITTAL Accesorios para armarios Paredes, De separación/estancas módulos para conectores 24 polos Material: Chapa de acero, 2 mm Superficie: Galvanizada Unidad de envase: Incl. junta. para conectores de 16/24 polos Con escotaduras para el paso de conectores. Los módulos, además del montaje a las paredes de separación, también pueden fijarse a la retícula de 25 mm del armario y a los carriles del sistema TS/PS. Accesorios: -Adaptador, cubierta -Paso de conectores para escotaduras para conectores -Marco de estanqueidad para paso de conectores y módulo de estanqueidad Código EAN: 4028177211766 Código eCl@ss 4.1: 27188101 Código eCl@ss 5.1: 27182102 Código eCl@ss 6.0: 27182102 Código eCl@ss 7.0: 27182102 Código eCl@ss 8.0: 27142421 Código ETIM 3.0: EC000746 Código ETIM 4.0: EC002309 Código ETIM 5.0: EC002309 Código ETIM 6.0: EC000211
