# De separación/estancas sistema para TS 2000x500mm - de Rittal

- Propiedad del archivo: CONSTRUNARIO
- Formato: FIEBDC-3/2012
- Programa: Construnario Versión 3.51
- Fecha de los precios: 18/03/2019
- Divisa: EUR

**TS8609120** u De separación/estancas sistema para TS 2000x500mm - de Rittal
RITTAL Accesorios para armarios Paredes, De separación/estancas sistema para TS 2000x500mm El sistema de paredes de separación y chapas modulares Más posibilidades: Las escotaduras de una pared de separación se equipan de forma individualizada con módulos para conectores de 16 o 24 polos, con módulos para el guiado de cables y con módulos cerrados. Montaje más rápido: Generalmente sólo se utiliza una parte de la cantidad total de escotaduras disponibles. Con la nueva técnica de pared de separación ya no es necesario cubrirlas de una en una. Sino que se incorpora el módulo cerrado. La ventaja: menos módulos, menos tornillos, menos tareas de montaje. Pared de separación para módulos TS Con escotaduras para el montaje de módulos para conectores o para el guiado de los cables. También para la realización de sistemas de barras colectoras y otros componentes. Canteado contiuo, doble, para mayor estabilidad y alojamiento de la junta. La simetría del bastidor del armario permite también, con las medidas adecuadas, el montaje de las paredes en la parte posterior. El montaje se realiza en el nivel de fijación exterior. El nivel interior permanece libre para el equipamiento del armario. Material: Chapa de acero, 2 mm Superficie: Galvanizada Unidad de envase: Incl. material de fijación y tornillos cilindricos con hexágono interior autorroscantes M5 x 12 mm para montaje de los módulos. Atención: Recortes en las esquinas y lateralmente a media altura permiten el montaje de ángulos de unión y elementos de ensamblaje, incluso con la pared de separación montada. Accesorios: -Chapas modulares -Cubierta con puerta -Abrazadera de ensamblaje (TS 8800.470) para armarios con pared de separación montada Código EAN: 4028177211742 Código eCl@ss 4.1: 27188101 Código eCl@ss 5.1: 27182102 Código eCl@ss 6.0: 27182102 Código eCl@ss 7.0: 27182102 Código eCl@ss 8.0: 27182102 Código ETIM 3.0: EC000746 Código ETIM 4.0: EC002525 Código ETIM 5.0: EC002525 Código ETIM 6.0: EC002525
