# Laterales, bloqueo interior TS - de Rittal

- Propiedad del archivo: CONSTRUNARIO
- Formato: FIEBDC-3/2012
- Programa: Construnario Versión 3.51
- Fecha de los precios: 18/03/2019
- Divisa: EUR

**LT7824510** u Laterales, bloqueo interior TS - de Rittal
RITTAL Accesorios para armarios Paredes, Laterales, bloqueo interior TS para lateral, con cierre A partir de la posibilidad de cierre del lateral desde el interior se consigue una seguridad adicional. Mediante las escuadras de bloqueo se atornillan los laterales al perfil del bastidor desde el interior. Unidad de envase: Incluye material de fijación Código EAN: 4028177231993 Código eCl@ss 4.1: 27188101 Código eCl@ss 5.1: 27189255 Código eCl@ss 6.0: 27189255 Código eCl@ss 7.0: 27182101 Código eCl@ss 8.0: 27409217 Código ETIM 3.0: EC000746 Código ETIM 4.0: EC000327 Código ETIM 5.0: EC000327 Código ETIM 6.0: EC000327
