# Laterales chapa acero 1800x400mm - de Rittal

- Propiedad del archivo: CONSTRUNARIO
- Formato: FIEBDC-3/2012
- Programa: Construnario Versión 3.51
- Fecha de los precios: 18/03/2019
- Divisa: EUR

**TS8184235** u Laterales chapa acero 1800x400mm - de Rittal
RITTAL Accesorios para armarios Paredes, Laterales chapa acero 1800x400mm para TS ·Compensación automática de potencial y mayor protección EMC gracias al soporte plano con arandela de contacto ·Sencillo montaje mediante elementos de fijación ·Bulones de puesta a tierra con superficie de contacto. Material: Chapa de acero 1,5 mm, estructurada Superficie: Imprimación por inmersión, exterior texturizado Color: RAL 7035 Grado de protección: IP 55 según EN 60 529 Unidad de envase: Incluye material de fijación. Atención: Los soportes planos pueden montarse desde el lado interior y exterior del armario. Superficie de montaje: Dimensión exterior 100 mm. Compensación automática de potencial Accesorios: -Cintas de puesta a tierra -Soporte plano, interior, para componentes pesados y elevadas cargas dinámicas Código EAN: 4028177205215 Código eCl@ss 4.1: 27188101 Código eCl@ss 5.1: 27182101 Código eCl@ss 6.0: 27182101 Código eCl@ss 7.0: 27182101 Código eCl@ss 8.0: 27182101 Código ETIM 3.0: EC000746 Código ETIM 4.0: EC002524 Código ETIM 5.0: EC002524 Código ETIM 6.0: EC002524
