# Subdivisión de la anchura - de Rittal

- Propiedad del archivo: CONSTRUNARIO
- Formato: FIEBDC-3/2012
- Programa: Construnario Versión 3.51
- Fecha de los precios: 18/03/2019
- Divisa: EUR

**TS8800200** u Subdivisión de la anchura - de Rittal
RITTAL Accesorios para armarios Suelo, subdivisión de la anchura Divide armarios TS de 1200 mm de anchura en dos mitades. Material: Chapa de acero Superficie: Galvanizada Unidad de envase: 1 juego = 1 ángulo para la derecha/izquierda, 2 piezas de compensación para la zona superior, accesorios de fijación. Adicionalmente se precisa: Según situación de montaje: -Carril de montaje TS 18 x 38 mm, -Chasis de montaje PS 23 x 73 mm, 1. Situación de montaje: Dos placas de montaje una junto a la otra. Dos placas de montaje (de armarios de 600 mm de anchura) en un armario de 1200 mm de anchura permiten un emplazamiento independiente y una sencilla manipulación. Adicionalmente se precisa: Según profundidad del armario: -4 carriles de montaje TS 18 x 38 mm abajo -1 chasis de montaje PS 23 x 73 mm arriba 2. Situación de montaje: Carriles soporte del sistema, montados a la izquierda. Mientras los carriles soporte aguantan componentes de elevado peso, el espacio del suelo permanece libre para por ej. facilitar la entrada de cables. Adicionalmente se precisa: -2 carriles soporte del sistema PS 4361.000 -1 carril de montaje TS 18 x 38 mm correspondiente a la profundidad del armario (incluido en la unidad de envase del armario estándar). 3. Situación de montaje: Guía entrada de cables, montada a la izquierda. En armarios de 1200 mm de anchura la subdivisión permite configurar individualmente la entrada y el guiado de cables a izquierda y derecha en el armario. Adicionalmente se precisa: -1 guía de entrada de cables PS 4191.000 -1 carril de montaje TS 18 x 38 mm correspondiente a la profundidad del armario (incluido en la unidad de envase del armario estándar) Código EAN: 4028177212565 Código eCl@ss 4.1: 27188101 Código eCl@ss 5.1: 27189234 Código eCl@ss 6.0: 27189234 Código eCl@ss 7.0: 27189234 Código eCl@ss 8.0: 27189261 Código ETIM 3.0: EC000721 Código ETIM 4.0: EC002620 Código ETIM 5.0: EC002620 Código ETIM 6.0: EC002620
