# Protección antivuelco - de Rittal

- Propiedad del archivo: CONSTRUNARIO
- Formato: FIEBDC-3/2012
- Programa: Construnario Versión 3.51
- Fecha de los precios: 18/03/2019
- Divisa: EUR

**LT7825250** u Protección antivuelco - de Rittal
Protección antivuelco para armarios de servidores TS. La protección antivuelco extraible se puede montar posteriormente en el bastidor inferior del armario de los armarios de servidores y se saca únicamente en caso de necesidad. Código EAN: 4028177402683 Código eCl@ss 4.1: 27188101 Código eCl@ss 5.1: 27182092 Código eCl@ss 6.0: 27182092 Código eCl@ss 7.0: 27182003 Código eCl@ss 8.0: 27182003 Código ETIM 3.0: EC000721 Código ETIM 4.0: EC000721 Código ETIM 5.0: EC000721 Código ETIM 6.0: EC000721
