# Cortadora automática C8, 0,08-10mm² - de Rittal

- Propiedad del archivo: CONSTRUNARIO
- Formato: FIEBDC-3/2012
- Programa: Construnario Versión 3.51
- Fecha de los precios: 12/07/2018
- Divisa: EUR

**RAS4050450** u Cortadora automática C8, 0,08-10mm² - de Rittal
Cortadora automática C8, 0,08-10mm² Código EAN: 4028177804845 Código eCl@ss 5.1: 36600890 Código eCl@ss 6.0: 36600890 Código eCl@ss 7.0: 36600890 Código eCl@ss 8.0: 36600890
