# Adaptador para brazo soporte combinación - de Rittal

- Propiedad del archivo: CONSTRUNARIO
- Formato: FIEBDC-3/2012
- Programa: Construnario Versión 3.51
- Fecha de los precios: 05/03/2019
- Divisa: EUR

**CPT6212640** u Adaptador para brazo soporte combinación - de Rittal
Para el montaje entre el acoplamiento sistema 60/120 o la fijación sistema 60/120 o el acoplamiento con ángulo de 90° sistema 60/120 y la caja de mando. Código EAN: 4028177684171 Código eCl@ss 4.1: 27188101 Código eCl@ss 5.1: 27189247 Código eCl@ss 6.0: 27189247 Código eCl@ss 7.0: 27189261 Código eCl@ss 8.0: 27400556 Código ETIM 3.0: EC000882 Código ETIM 4.0: EC000882 Código ETIM 5.0: EC000882 Código ETIM 6.0: EC000882
