# Climatizador Split LCU DX 6,5 kW redundante - de Rittal

- Propiedad del archivo: CONSTRUNARIO
- Formato: FIEBDC-3/2012
- Programa: Construnario Versión 3.51
- Fecha de los precios: 05/03/2019
- Divisa: EUR

**Ri3311493** u Climatizador Split LCU DX 6,5 kW redundante - de Rittal
Mínimas necesidades de espacio gracias al montaje de la unidad interior en el rack para redes TS IT o en el Micro Data Center Máxima eficiencia energética gracias a la técnica de ventilador EC y la regulación con orientación TI Regulación de la temperatura del aire de entrada en los servidores Mediante el compresor regulado por inversor se adapta la potencia de refrigeración a la potencia de pérdida actual en el armario La energía calorífica absorbida es expulsada al exterior (regulada por inversor), sin provocar el calentamiento del lugar de ubicación Código EAN: 4028177709362 Código eCl@ss 4.1: 27188101 Código eCl@ss 5.1: 27180704 Código eCl@ss 6.0: 27180704 Código eCl@ss 7.0: 27180704 Código eCl@ss 8.0: 27180704 Código ETIM 3.0: EC000058 Código ETIM 4.0: EC000855 Código ETIM 5.0: EC000855 Código ETIM 6.0: EC000855
