# Válvula angular P/RK - de Rittal

- Propiedad del archivo: CONSTRUNARIO
- Formato: FIEBDC-3/2012
- Programa: Construnario Versión 3.51
- Fecha de los precios: 06/03/2019
- Divisa: EUR

**RU3301920** u Válvula angular P/RK - de Rittal
Elemento de seguridad para la incorporación en el circuito de agua entre la instalación de refrigeración centralizada y el intercambiador de calor aire/agua. Evita el aumento de la presión de la bomba de la instalación de refrigeración centralizada contra la válvula magnética cerrada del intercambiador de calor aire/agua fuera del ciclo de refrigeración. Código EAN: 4028177448643 Código eCl@ss 4.1: 27188101 Código eCl@ss 5.1: 27180792 Código eCl@ss 6.0: 27180792 Código eCl@ss 7.0: 27189269 Código eCl@ss 8.0: 27180704 Código ETIM 3.0: EC000855 Código ETIM 4.0: EC000855 Código ETIM 5.0: EC000855 Código ETIM 6.0: EC000855
