# Zócalo TS Bulones fijación 200mm - de Rittal

- Propiedad del archivo: CONSTRUNARIO
- Formato: FIEBDC-3/2012
- Programa: Construnario Versión 3.51
- Fecha de los precios: 18/03/2019
- Divisa: EUR

**SZ2819200** u Zócalo TS Bulones fijación 200mm - de Rittal
RITTAL Accesorios para armarios, Suelo zócalo TS Bulones fijación 200mm para ·Zócalo TS ·Zócalo, completo ·Zócalo, fijo Para montaje a las pantallas de zócalo, laterales. El bulón de fijación para tensar permite el montaje de guías de entrada de cables. Tensado con llave hexagonal, anchura de llave 19 mm. Material: Perfil de acero hexagonal Superficie: Galvanizada Accesorios: Guía de entrada de cables Código EAN: 4028177319622 Código eCl@ss 4.1: 27188101 Código eCl@ss 5.1: 27182092 Código eCl@ss 6.0: 27182092 Código eCl@ss 7.0: 27189234 Código eCl@ss 8.0: 27189234 Código ETIM 3.0: EC000721 Código ETIM 4.0: EC002625 Código ETIM 5.0: EC002625 Código ETIM 6.0: EC002625
